# Compuerta cortafuegos para conducto de ventilación

- Propiedad del archivo: CYPE INGENIEROS, S.A.
- Formato: FIEBDC-3/2002
- Ámbito geográfico: Panamá
- Divisa: USD
- Costes indirectos: 3.00 %
- Gastos generales: 13.00 %
- Beneficio industrial: 6.00 %
- IVA: 13.00 %

## I Instalaciones

### IV Ventilación

#### IVG Ventilación mecánica para estacionamientos privados

**IVG040** Ud Compuerta cortafuegos para conducto de ventilación.
Compuerta cortafuegos rectangular, basculante, con disparo automático para el cierre de secciones de incendio por fusible térmico tarado a 72°C, resistencia al fuego EI 120, de 200x200 mm, de lámina de acero galvanizado, conexión a conducto circular de 198 mm de diámetro, para el cierre automático de secciones de incendio en instalaciones de ventilación. Incluso accesorios de montaje y elementos de fijación.
Incluye: Replanteo. Fijación a la pared interior interior. Conexión al conducto. Comprobación de su correcto funcionamiento.
Criterio de medición de proyecto: Número de unidades previstas, según documentación gráfica de Proyecto.
Criterio de medición de obra: Se medirá el número de unidades realmente ejecutadas según especificaciones de Proyecto.

| Código | Ud | Descripción | Rendimiento | Precio | Importe |
|---|---|---|---|---|---|
| mt42cpf020jaa1 | Ud | Compuerta cortafuegos rectangular, basculante, con disparo automático para el cierre de secciones de incendio por fusible térmico tarado a 72°C, resistencia al fuego EI 120, de 200x200 mm, de lámina de acero galvanizado, conexión a conducto circular de 198 mm de diámetro. (material) | 1.000 | 496.46 | 496.46 |
| mo011 | h | Montador. (mano de obra) | 3.302 | 17.64 | 58.25 |
| mo080 | h | Principiante de montador. (mano de obra) | 3.302 | 11.01 | 36.36 |
| % | % | Herramientas | 2 % | 591.07 | 11.82 |
|  |  | Costes directos |  |  | 602.89 |
