# Rejilla interior para conducto de ventilación

- Propiedad del archivo: CYPE INGENIEROS, S.A.
- Formato: FIEBDC-3/2002
- Ámbito geográfico: Panamá
- Divisa: USD
- Costes indirectos: 3.00 %
- Gastos generales: 13.00 %
- Beneficio industrial: 6.00 %
- IVA: 13.00 %

## I Instalaciones

### IV Ventilación

#### IVG Ventilación mecánica para estacionamientos privados

**IVG030** Ud Rejilla interior para conducto de ventilación.
Rejilla de retorno, de aluminio extruido, anodizado color natural E6-C-0, con láminas horizontales regulables individualmente, de 625x125 mm, fijación mediante tornillos vistos, montada en conducto metálico rectangular. Incluso accesorios de montaje y elementos de fijación.
Incluye: Replanteo. Montaje y fijación de la rejilla en el conducto.
Criterio de medición de proyecto: Número de unidades previstas, según documentación gráfica de Proyecto.
Criterio de medición de obra: Se medirá el número de unidades realmente ejecutadas según especificaciones de Proyecto.

| Código | Ud | Descripción | Rendimiento | Precio | Importe |
|---|---|---|---|---|---|
| mt42trx010bae | Ud | Rejilla de retorno, de aluminio extruido, anodizado color natural E6-C-0, con láminas horizontales regulables individualmente, de 625x125 mm, fijación mediante tornillos vistos. (material) | 1.000 | 53.14 | 53.14 |
| mo011 | h | Montador. (mano de obra) | 0.251 | 19.14 | 4.80 |
| mo080 | h | Principiante de montador. (mano de obra) | 0.251 | 11.94 | 3.00 |
| % | % | Herramientas | 2 % | 60.94 | 1.22 |
|  |  | Costes directos |  |  | 62.16 |
