# Rejilla exterior para instalaciones de ventilación

- Propiedad del archivo: CYPE INGENIEROS, S.A.
- Formato: FIEBDC-3/2002
- Ámbito geográfico: Panamá
- Divisa: USD
- Costes indirectos: 3.00 %
- Gastos generales: 13.00 %
- Beneficio industrial: 6.00 %
- IVA: 13.00 %

## I Instalaciones

### IV Ventilación

#### IVG Ventilación mecánica para estacionamientos privados

**IVG035** Ud Rejilla exterior para instalaciones de ventilación.
Rejilla de intemperie para instalaciones de ventilación, marco frontal y láminas de lámina perfilada de acero galvanizado, de 1800x330 mm, tela metálica de acero galvanizado con malla de 20x20 mm, fijada en el cerramiento de fachada, como toma o salida de aire. Incluso accesorios de montaje y elementos de fijación.
Incluye: Replanteo. Montaje y fijación de la rejilla en el cerramiento. Conexión al conducto.
Criterio de medición de proyecto: Número de unidades previstas, según documentación gráfica de Proyecto.
Criterio de medición de obra: Se medirá el número de unidades realmente ejecutadas según especificaciones de Proyecto.

| Código | Ud | Descripción | Rendimiento | Precio | Importe |
|---|---|---|---|---|---|
| mt42trx370ah1 | Ud | Rejilla de intemperie para instalaciones de ventilación, marco frontal y láminas de lámina perfilada de acero galvanizado, de 1800x330 mm, tela metálica de acero galvanizado con malla de 20x20 mm, con elementos de fijación. (material) | 1.000 | 467.87 | 467.87 |
| mo011 | h | Montador. (mano de obra) | 0.230 | 18.33 | 4.22 |
| mo080 | h | Principiante de montador. (mano de obra) | 0.230 | 11.44 | 2.63 |
| % | % | Herramientas | 2 % | 474.72 | 9.49 |
|  |  | Costes directos |  |  | 484.21 |
