# Rejilla de ventilación de láminas fijas de aluminio

- Propiedad del archivo: CYPE INGENIEROS, S.A.
- Formato: FIEBDC-3/2002
- Ámbito geográfico: Panamá
- Divisa: USD
- Costes indirectos: 3.00 %
- Gastos generales: 13.00 %
- Beneficio industrial: 6.00 %
- IVA: 13.00 %

## I Instalaciones

### IV Ventilación

#### IVN Ventilación natural

**IVN110** m² Rejilla de ventilación de láminas fijas de aluminio.
Rejilla de ventilación de láminas fijas de aluminio anodizado color natural con espesor mínimo de 15 micras. Incluso tornillos.
Incluye: Marcado de los puntos de fijación. Colocación y fijación.
Criterio de medición de proyecto: Superficie del hueco a cerrar, medida según documentación gráfica de Proyecto.
Criterio de medición de obra: Se medirá, con las dimensiones del hueco, la superficie realmente ejecutada según especificaciones de Proyecto.

| Código | Ud | Descripción | Rendimiento | Precio | Importe |
|---|---|---|---|---|---|
| mt25pce020a | m² | Celosía de láminas fijas de aluminio anodizado natural. (material) | 1.020 | 49.86 | 50.86 |
| mt23ppb011 | Ud | Tornillo de acero 19/22 mm. (material) | 4.000 | 0.04 | 0.16 |
| op00ato010 |  | Atornillador. | 1.000 | 0.00 | 0.00 |
| mo018 | h | Cerrajero. (mano de obra) | 0.055 | 18.07 | 0.99 |
| mo059 | h | Principiante de cerrajero. (mano de obra) | 0.110 | 11.46 | 1.26 |
| % | % | Herramientas | 2 % | 53.27 | 1.07 |
|  |  | Costes directos |  |  | 54.34 |
