# Conducto semirrígido de polietileno, con aislamiento

- Propiedad del archivo: CYPE INGENIEROS, S.A.
- Formato: FIEBDC-3/2002
- Ámbito geográfico: Panamá
- Divisa: USD
- Costes indirectos: 3.00 %
- Gastos generales: 13.00 %
- Beneficio industrial: 6.00 %
- IVA: 13.00 %

## I Instalaciones

### IV Ventilación

#### IVV Conductos de admisión y extracción para ventilación

**IVV225** m Conducto semirrígido de polietileno, con aislamiento.
Conducto de ventilación, formado por tubo semirrígido, circular, multicapa, con la superficie exterior corrugada y la interior lisa, de polietileno de alta densidad (PEAD/HDPE), de color gris, con tratamiento en su superficie interior para evitar la acumulación de polvo y facilitar su limpieza, con aislamiento exterior de 9 mm de espesor, de 90 mm de diámetro exterior. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42zeh213a | Ud | Material auxiliar para montaje y sujeción a la obra de los conductos semirrígidos, circulares, multicapa, con la superficie exterior corrugada y la interior lisa, de polietileno de alta densidad (PEAD/HDPE), con aislamiento exterior, de 90 mm de diámetro exterior. (material) | 1.000 | 1.64 | 1.64 |
| mt42zeh212c | m | Tubo semirrígido, circular, multicapa, con la superficie exterior corrugada y la interior lisa, de polietileno de alta densidad (PEAD/HDPE), de color gris, con tratamiento en su superficie interior para evitar la acumulación de polvo y facilitar su limpieza, con aislamiento exterior de 9 mm de espesor, de 90 mm de diámetro exterior, suministrado en rollos de 20 m de longitud, con el precio incrementado el 10% en concepto de accesorios y piezas especiales. (material) | 1.000 | 36.05 | 36.05 |
| mo011 | h | Montador. (mano de obra) | 0.108 | 17.64 | 1.91 |
| mo080 | h | Principiante de montador. (mano de obra) | 0.054 | 11.01 | 0.59 |
| % | % | Herramientas | 2 % | 40.19 | 0.80 |
|  |  | Costes directos |  |  | 40.99 |
