# Accesorio para tubo de acero negro

- Propiedad del archivo: CYPE INGENIEROS, S.A.
- Formato: FIEBDC-3/2002
- Ámbito geográfico: Panamá
- Divisa: USD
- Costes indirectos: 3.00 %
- Gastos generales: 13.00 %
- Beneficio industrial: 6.00 %
- IVA: 13.00 %

## I Instalaciones

### IW Soportes, tubos y accesorios para fluidos

#### IWA De acero

**IWA105** Ud Accesorio para tubo de acero negro.
Manguito de fundición maleable, clase A, con rosca, de 1/8" de diámetro, en ambos extremos, acabado color negro.
Incluye: Replanteo. Colocación.
Criterio de medición de proyecto: Número de unidades previstas, según documentación gráfica de Proyecto.
Criterio de medición de obra: Se medirá el número de unidades realmente ejecutadas según especificaciones de Proyecto.

| Código | Ud | Descripción | Rendimiento | Precio | Importe |
|---|---|---|---|---|---|
| mt08afm010aa | Ud | Manguito de fundición maleable, clase A, con rosca, de 1/8" de diámetro, en ambos extremos, acabado color negro. (material) | 1.000 | 1.76 | 1.76 |
| mo008 | h | Plomero. (mano de obra) | 0.171 | 17.64 | 3.02 |
| mo107 | h | Principiante de plomería. (mano de obra) | 0.171 | 10.99 | 1.88 |
| % | % | Herramientas | 2 % | 6.66 | 0.13 |
|  |  | Costes directos |  |  | 6.79 |
