# Ventana ojo de buey de aluminio

- Propiedad del archivo: CYPE INGENIEROS, S.A.
- Formato: FIEBDC-3/2002
- Ámbito geográfico: Panamá
- Divisa: USD
- Costes indirectos: 3.00 %
- Gastos generales: 13.00 %
- Beneficio industrial: 6.00 %
- IVA: 13.00 %

## L Puertas, ventanas, closets, cerrajería, vidrios y protecciones solares

### LC Perfilería para puertas y ventanas

#### LCL De aluminio

**LCL062** Ud Ventana ojo de buey de aluminio.
Ventana ojo de buey fija de aluminio anodizado natural, de 80 cm de diámetro, gama básica, con clasificación a la permeabilidad al aire, clasificación a la estanqueidad al agua y clasificación a la resistencia a la carga del viento y con premarco. Incluso patillas de anclaje para la fijación de la carpintería, silicona neutra para sellado perimetral de las juntas exterior e interior, entre la carpintería y la obra.
Criterio de valoración económica: El precio no incluye el recibido en obra del premarco.
Incluye: Colocación de la carpintería. Ajuste final de la hoja. Sellado de juntas perimetrales.
Criterio de medición de proyecto: Número de unidades previstas, según documentación gráfica de Proyecto.
Criterio de medición de obra: Se medirá el número de unidades realmente ejecutadas según especificaciones de Proyecto.

| Código | Ud | Descripción | Rendimiento | Precio | Importe |
|---|---|---|---|---|---|
| mt25pfx175aa | Ud | Ventana ojo de buey fija de aluminio anodizado natural, de 80 cm de diámetro, gama básica, incluso perfiles para conformado de premarco y junquillo con el certificado de calidad EWAA-EURAS (QUALANOD). (material) | 1.000 | 698.69 | 698.69 |
| mt22www050a | Ud | Cartucho de 300 ml de silicona neutra oxímica, de elasticidad permanente y curado rápido, color blanco, rango de temperatura de trabajo de -60 a 150°C, con resistencia a los rayos UV, dureza Shore A aproximada de 22, según ISO 868 y elongación a rotura >= 800%, según ISO 8339. (material) | 0.224 | 6.52 | 1.46 |
| op00ato010 |  | Atornillador. | 1.000 | 0.00 | 0.00 |
| mo018 | h | Cerrajero. (mano de obra) | 2.838 | 18.88 | 53.58 |
| mo059 | h | Principiante de cerrajero. (mano de obra) | 2.834 | 11.97 | 33.92 |
| % | % | Herramientas | 2 % | 787.65 | 15.75 |
|  |  | Costes directos |  |  | 803.40 |
