# Puerta seccional para estacionamiento privado, de madera

- Propiedad del archivo: CYPE INGENIEROS, S.A.
- Formato: FIEBDC-3/2002
- Ámbito geográfico: Panamá
- Divisa: USD
- Costes indirectos: 3.00 %
- Gastos generales: 13.00 %
- Beneficio industrial: 6.00 %
- IVA: 13.00 %

## L Puertas, ventanas, closets, cerrajería, vidrios y protecciones solares

### LG Puertas de estacionamiento privado

#### LGM De madera

**LGM030** Ud Puerta seccional para estacionamiento privado, de madera.
Puerta seccional para estacionamiento privado, formada por panel con cuarterones de madera maciza, 300x210 cm, con apertura manual.
Incluye: Colocación y fijación de los perfiles guía. Introducción del panel en las guías. Colocación y fijación del eje a los palieres. Tensado del muelle. Fijación del panel al tambor. Montaje del sistema de apertura. Montaje del sistema de accionamiento. Repaso y engrase de mecanismos y guías.
Criterio de medición de proyecto: Número de unidades previstas, según documentación gráfica de Proyecto.
Criterio de medición de obra: Se medirá el número de unidades realmente ejecutadas según especificaciones de Proyecto.

| Código | Ud | Descripción | Rendimiento | Precio | Importe |
|---|---|---|---|---|---|
| mt26pgs020p | Ud | Puerta seccional para estacionamiento privado, formada por panel con cuarterones de madera maciza, 300x210 cm, cajón recogedor forrado, torno, muelles de torsión, poleas, guías, accesorios y cerradura central con llave de seguridad. (material) | 1.000 | 2811.21 | 2811.21 |
| op00ato010 |  | Atornillador. | 1.000 | 0.00 | 0.00 |
| op00tal010 |  | Taladro. | 1.000 | 0.00 | 0.00 |
| op00amo010 |  | Amoladora o radial. | 1.000 | 0.00 | 0.00 |
| mo020 | h | Albañil especializado en mampostería. (mano de obra) | 0.708 | 17.17 | 12.16 |
| mo113 | h | Peón de albañilería. (mano de obra) | 0.708 | 10.59 | 7.50 |
| mo018 | h | Cerrajero. (mano de obra) | 1.653 | 17.39 | 28.75 |
| mo059 | h | Principiante de cerrajero. (mano de obra) | 1.653 | 11.03 | 18.23 |
| % | % | Herramientas | 2 % | 2877.85 | 57.56 |
|  |  | Costes directos |  |  | 2935.41 |
