# Puerta acústica, de acero

- Propiedad del archivo: CYPE INGENIEROS, S.A.
- Formato: FIEBDC-3/2002
- Ámbito geográfico: Panamá
- Divisa: USD
- Costes indirectos: 3.00 %
- Gastos generales: 13.00 %
- Beneficio industrial: 6.00 %
- IVA: 13.00 %

## L Puertas, ventanas, closets, cerrajería, vidrios y protecciones solares

### LU Puertas acústicas

#### LUA De acero

**LUA010** Ud Puerta acústica, de acero.
Puerta acústica interior de una hoja practicable, formada por dos láminas de acero, de 700x2000 mm de luz y altura de paso y 50 mm de espesor, lacadas en color a elegir, con refuerzos interiores longitudinales, entre los que se coloca un complejo aislante multicapa, absorbente acústico, con aislamiento a ruido aéreo de 52 dBA; incluso marco metálico, burlete de neopreno para junta perimetral de estanqueidad, dos bisagras y manilla de cierre de presión. Incluso silicona neutra para el sellado de las juntas perimetrales.
Incluye: Marcado de puntos de fijación y aplomado del marco. Fijación del marco al paramento. Sellado de juntas perimetrales. Colocación de la hoja. Colocación de herrajes de cierre y accesorios.
Criterio de medición de proyecto: Número de unidades previstas, según documentación gráfica de Proyecto.
Criterio de medición de obra: Se medirá el número de unidades realmente ejecutadas según especificaciones de Proyecto.

| Código | Ud | Descripción | Rendimiento | Precio | Importe |
|---|---|---|---|---|---|
| mt26pac010a | Ud | Puerta acústica interior de una hoja practicable, formada por dos láminas de acero, de 700x2000 mm de luz y altura de paso y 50 mm de espesor, lacadas en color a elegir, con refuerzos interiores longitudinales, entre los que se coloca un complejo aislante multicapa, absorbente acústico, con aislamiento a ruido aéreo de 52 dBA; incluso marco metálico, burlete de neopreno para junta perimetral de estanqueidad, dos bisagras y manilla de cierre de presión. (material) | 1.000 | 1392.22 | 1392.22 |
| mt22www050b | Ud | Cartucho de 300 ml de silicona neutra oxímica, de elasticidad permanente y curado rápido, color gris, rango de temperatura de trabajo de -60 a 150°C, con resistencia a los rayos UV, dureza Shore A aproximada de 22, según ISO 868 y elongación a rotura >= 800%, según ISO 8339. (material) | 0.864 | 6.40 | 5.53 |
| op00ato010 |  | Atornillador. | 1.000 | 0.00 | 0.00 |
| mo020 | h | Albañil especializado en mampostería. (mano de obra) | 0.608 | 17.17 | 10.44 |
| mo077 | h | Principiante de albañilería. (mano de obra) | 0.608 | 11.01 | 6.69 |
| % | % | Herramientas | 2 % | 1414.88 | 28.30 |
|  |  | Costes directos |  |  | 1443.18 |
