# Sistema multifunción Acu200 "REVESTECH", para desolidarización, insonorización e impermeabilización, bajo pavimento cerámico o de piedra natural, con complejos multicapa

- Propiedad del archivo: CYPE INGENIEROS, S.A.
- Formato: FIEBDC-3/2002
- Ámbito geográfico: Panamá
- Divisa: USD
- Costes indirectos: 3.00 %
- Gastos generales: 13.00 %
- Beneficio industrial: 6.00 %
- IVA: 13.00 %

## N Aislamientos e impermeabilizaciones

### NB Aislamientos acústicos

#### NBN Sistemas de aislamiento de suelos

**NBN020** m² Sistema multifunción Acu200 "REVESTECH", para desolidarización, insonorización e impermeabilización, bajo pavimento cerámico o de piedra natural, con complejos multicapa.
Sistema multifunción Acu200 "REVESTECH", formado por geomembrana, Acu Dry200 5 "REVESTECH", de 2 mm de espesor y 950 g/m², formada por 4 capas diferentes, que cumplen la función de desolidarización, impermeabilización, aislamiento acústico a ruido de impacto y compensación de la presión de vapor de agua del soporte, fijado al soporte con adhesivo cementoso mejorado, C2 TE S1, deformable, con deslizamiento reducido y tiempo abierto ampliado, color gris extendido con plancha dentada; preparado para recibir directamente el piso de cerámica o de piedra natural. Incluso piezas especiales "REVESTECH" para la resolución de ángulos internos Dry80 Cornerin y externos Dry80 Cornerout, banda perimetral Acuband para la resolución de encuentros con paramentos y adhesivo Seal Plus y cinta autoadhesiva Cintex 50 para el sellado de juntas.
Incluye: Limpieza y preparación de la superficie soporte. Corte de la geomembrana. Resolución de los puntos singulares. Extendido del adhesivo cementoso sobre la superficie soporte. Colocación de la geomembrana. Sellado de juntas.
Criterio de medición de proyecto: Superficie medida según documentación gráfica de Proyecto.
Criterio de medición de obra: Se medirá la superficie realmente ejecutada según especificaciones de Proyecto.

| Código | Ud | Descripción | Rendimiento | Precio | Importe |
|---|---|---|---|---|---|
| mt09mcm060a | kg | Adhesivo cementoso mejorado, C2 TE S1, deformable, con deslizamiento reducido y tiempo abierto ampliado, color gris, a base de cemento, agregados de granulometría fina, resinas sintéticas y aditivos especiales, con propiedades tixotrópicas y de endurecimiento sin retracción. (material) | 6.000 | 0.99 | 5.94 |
| mt15rev130x | m² | Geomembrana, Acu Dry200 5 "REVESTECH", de 2 mm de espesor y 950 g/m², formada por 4 capas diferentes, que cumplen la función de desolidarización, impermeabilización, aislamiento acústico a ruido de impacto y compensación de la presión de vapor de agua del soporte, suministrada en rollos de 1,5 m de anchura y 5 m de longitud; proporcionando una reducción del nivel global de presión de ruido de impactos de 10 dB, según ISO 717-2. (material) | 1.050 | 30.54 | 32.07 |
| mt15rev055b | Ud | Complemento para refuerzo de puntos singulares en tratamientos impermeabilizantes mediante piezas para la resolución de ángulos internos, Dry80 Cornerin "REVESTECH". (material) | 0.050 | 13.84 | 0.69 |
| mt15rev056b | Ud | Complemento para refuerzo de puntos singulares en tratamientos impermeabilizantes mediante piezas para la resolución de ángulos externos, Dry80 Cornerout "REVESTECH". (material) | 0.050 | 14.86 | 0.74 |
| mt15rev150d | m | Banda perimetral autoadhesiva de espuma de polietileno, Acuband "REVESTECH", de 48 mm de anchura, suministrada en rollos de 20 m de longitud. (material) | 0.100 | 2.56 | 0.26 |
| mt15rev160d | m | Cinta autoadhesiva de geotextil, Cintex 50 "REVESTECH", de 5 cm de anchura, suministrada en rollos de 50 m de longitud. (material) | 0.100 | 1.32 | 0.13 |
| mt15rev170c | kg | Adhesivo a base de poliuretano, Seal Plus "REVESTECH", color marrón, para el sellado de juntas. (material) | 0.050 | 26.98 | 1.35 |
| mo011 | h | Montador. (mano de obra) | 0.167 | 17.64 | 2.95 |
| mo080 | h | Principiante de montador. (mano de obra) | 0.167 | 11.01 | 1.84 |
| % | % | Herramientas | 2 % | 45.97 | 0.92 |
|  |  | Costes directos |  |  | 46.89 |
