# Reparación de impermeabilización de cubiertas planas. Sistema Ecodry120 "REVESTECH"

- Propiedad del archivo: CYPE INGENIEROS, S.A.
- Formato: FIEBDC-3/2002
- Ámbito geográfico: Panamá
- Divisa: USD
- Costes indirectos: 3.00 %
- Gastos generales: 13.00 %
- Beneficio industrial: 6.00 %
- IVA: 13.00 %

## N Aislamientos e impermeabilizaciones

### NI Impermeabilizaciones

#### NIQ Cubiertas planas

**NIQ103** m² Reparación de impermeabilización de cubiertas planas. Sistema Ecodry120 "REVESTECH".
Reparación de impermeabilización de cubiertas planas. Sistema Ecodry120 "REVESTECH", formado por lámina impermeabilizante flexible tipo CPE, Ecodry120 30 "REVESTECH", compuesta de una doble hoja de poliolefina termoplástica con acetato de vinil etileno, con ambas caras revestidas de fibras de poliéster reciclado no tejidas, de 1,25 mm de espesor y 525 g/m², suministrada en rollos de 1,5 m de anchura y 30 m de longitud, fijada al soporte con adhesivo cementoso mejorado, deformable y tixotrópico, C2 TE S1 extendido con llana dentada. Incluso complementos de refuerzo en tratamiento de puntos singulares mediante el uso de piezas especiales "REVESTECH" para la resolución de ángulos internos Ecodry Cornerin, resolución de uniones con banda Ecodry Banda 13x30, resolución de encuentros con paramentos con banda perimetral Eco Corner Band, y sellado de juntas con Seal Plus.
Criterio de valoración económica: El precio incluye la preparación de la superficie soporte, pero no incluye el piso.
Incluye: Retirada del zócalo. Picado del material de agarre. Apertura de la roza. Retirada y acopio de escombros. Limpieza de los restos de obra. Carga manual de escombros sobre camión o contenedor. Limpieza de la superficie soporte. Colocación de la impermeabilización. Resolución de los puntos singulares. Sellado de juntas.
Criterio de medición de proyecto: Superficie medida en proyección horizontal, según documentación gráfica de Proyecto, desde las caras interiores de los antepechos o petos perimetrales que la limitan.
Criterio de medición de obra: Se medirá, en proyección horizontal, la superficie realmente ejecutada según especificaciones de Proyecto, desde las caras interiores de los antepechos o petos perimetrales que la limitan.

| Código | Ud | Descripción | Rendimiento | Precio | Importe |
|---|---|---|---|---|---|
| mt09mcm060a | kg | Adhesivo cementoso mejorado, C2 TE S1, deformable, con deslizamiento reducido y tiempo abierto ampliado, color gris, a base de cemento, agregados de granulometría fina, resinas sintéticas y aditivos especiales, con propiedades tixotrópicas y de endurecimiento sin retracción. (material) | 0.600 | 1.01 | 0.61 |
| mt15rev512a | m² | Lámina impermeabilizante flexible tipo CPE, Ecodry120 30 "REVESTECH", compuesta de una doble hoja de poliolefina termoplástica con acetato de vinil etileno, con ambas caras revestidas de fibras de poliéster reciclado no tejidas, de 1,25 mm de espesor y 525 g/m², suministrada en rollos de 1,5 m de anchura y 30 m de longitud. (material) | 1.100 | 25.24 | 27.76 |
| mt15rev170c | kg | Adhesivo a base de poliuretano, Seal Plus "REVESTECH", color marrón, para el sellado de juntas. (material) | 0.050 | 27.85 | 1.39 |
| mt15rev558a | m | Banda de refuerzo para lámina impermeabilizante flexible tipo CPE, Ecodry Banda 13x30 "REVESTECH", de 127 mm de anchura, compuesta de una doble hoja de poliolefina termoplástica con acetato de vinil etileno, con ambas caras revestidas de fibras de poliéster reciclado no tejidas, de 0,52 mm de espesor y 335 g/m². (material) | 0.300 | 5.03 | 1.51 |
| mt15rev545a | m | Banda de refuerzo de encuentros a 90° entre paramentos para lámina impermeabilizante flexible tipo CPE, Eco Corner Band "REVESTECH", de 127 mm de anchura, compuesta de una doble hoja de poliolefina termoplástica con acetato de vinil etileno, con ambas caras revestidas de fibras de poliéster reciclado no tejidas, de 0,8 mm de espesor y 625 g/m², suministrada en rollos de 30 m de longitud. (material) | 0.100 | 7.81 | 0.78 |
| mt15rev555a | Ud | Complemento para refuerzo de puntos singulares en tratamientos impermeabilizantes mediante piezas para la resolución de ángulos internos, Ecodry Cornerin "REVESTECH". (material) | 0.020 | 11.80 | 0.24 |
| mo029 | h | Aplicador de láminas impermeabilizantes. (mano de obra) | 0.363 | 18.63 | 6.76 |
| mo067 | h | Principiante de aplicador de láminas impermeabilizantes. (mano de obra) | 0.363 | 11.94 | 4.33 |
| % | % | Herramientas | 2 % | 43.38 | 0.87 |
|  |  | Costes directos |  |  | 44.25 |
