# Acondicionamiento acústico, con paneles autoportantes suspendidos de la losa

- Propiedad del archivo: CYPE INGENIEROS, S.A.
- Formato: FIEBDC-3/2002
- Ámbito geográfico: Panamá
- Divisa: USD
- Costes indirectos: 3.00 %
- Gastos generales: 13.00 %
- Beneficio industrial: 6.00 %
- IVA: 13.00 %

## N Aislamientos e impermeabilizaciones

### NT Acondicionamiento acústico

#### NTD Losas

**NTD010** Ud Acondicionamiento acústico, con paneles autoportantes suspendidos de la losa.
Acondicionamiento acústico, situado a una altura mayor o igual a 4 m, con panel acústico autoportante de lana mineral, de 1760x1160x40 mm, revestido por la cara visible con un velo mineral de color Blanco, y con un fieltro acústico por la cara opuesta, con los cantos pintados, suspendido de la losa con kits de suspensión, formados por un anclaje en espiral para atornillar al panel de lana de roca y un cable de 1,50 m de longitud con un gancho y una fijación para anclar al concreto.
Incluye: Limpieza y preparación de la superficie soporte. Colocación del panel. Fijación del panel.
Criterio de medición de proyecto: Número de unidades previstas, según documentación gráfica de Proyecto.
Criterio de medición de obra: Se medirá el número de unidades realmente ejecutadas según especificaciones de Proyecto.

| Código | Ud | Descripción | Rendimiento | Precio | Importe |
|---|---|---|---|---|---|
| mt16par130bgdac | Ud | Panel acústico autoportante de lana mineral, de 1760x1160x40 mm, revestido por la cara visible con un velo mineral de color Blanco, y con un fieltro acústico por la cara opuesta, con los cantos pintados, coeficiente de absorción acústica medio 3,7 para una frecuencia de 500 Hz, Euroclase A1 de reacción al fuego. (material) | 1.000 | 491.36 | 491.36 |
| mt12par202ag | Ud | Kit de suspensión, formado por un anclaje en espiral para atornillar al panel de lana de roca y un cable de 1,50 m de longitud con un gancho y una fijación para anclar al concreto. (material) | 6.000 | 14.53 | 87.18 |
| op00tal010 |  | Taladro. | 1.000 | 0.00 | 0.00 |
| op00ato010 |  | Atornillador. | 1.000 | 0.00 | 0.00 |
| mo054 | h | Montador de aislamientos. (mano de obra) | 0.367 | 17.64 | 6.47 |
| mo101 | h | Principiante de montador de aislamientos. (mano de obra) | 0.061 | 11.01 | 0.67 |
| % | % | Herramientas | 2 % | 585.68 | 11.71 |
|  |  | Costes directos |  |  | 597.39 |
