# Encuentro de techo plano transitable, ventilado con canaleta de drenaje con lámina de poliolefinas con unión termosellada. Impermeabilización con láminas de poliolefinas

- Propiedad del archivo: CYPE INGENIEROS, S.A.
- Formato: FIEBDC-3/2002
- Ámbito geográfico: Panamá
- Divisa: USD
- Costes indirectos: 3.00 %
- Gastos generales: 13.00 %
- Beneficio industrial: 6.00 %
- IVA: 13.00 %

## Q Cubiertas

### QB Planas transitables, ventiladas

#### QBF Puntos singulares

**QBF037** Ud Encuentro de techo plano transitable, ventilado con canaleta de drenaje con lámina de poliolefinas con unión termosellada. Impermeabilización con láminas de poliolefinas.
Encuentro de techo plano transitable, ventilado, con piso fijo, tipo convencional con canaleta de drenaje con lámina de poliolefinas con unión termosellada, de salida horizontal, de 110 mm de altura y 3000 mm de longitud, fijada a la superficie soporte con adhesivo cementoso mejorado, C2 TE S1, deformable, con deslizamiento reducido y tiempo abierto ampliado, color gris, preparada para recibir la impermeabilización. Incluso piezas especiales y elementos de fijación.
Criterio de valoración económica: El precio no incluye la impermeabilización.
Incluye: Limpieza y preparación de la superficie soporte. Montaje y fijación.
Criterio de medición de proyecto: Número de unidades previstas, según documentación gráfica de Proyecto.
Criterio de medición de obra: Se medirá el número de unidades realmente ejecutadas según especificaciones de Proyecto.

| Código | Ud | Descripción | Rendimiento | Precio | Importe |
|---|---|---|---|---|---|
| mt09mcm060a | kg | Adhesivo cementoso mejorado, C2 TE S1, deformable, con deslizamiento reducido y tiempo abierto ampliado, color gris, a base de cemento, agregados de granulometría fina, resinas sintéticas y aditivos especiales, con propiedades tixotrópicas y de endurecimiento sin retracción. (material) | 1.350 | 0.99 | 1.34 |
| mt15rev350b | Ud | Canaleta de drenaje de ABS con pendiente en su interior, de 110 mm de altura y 1500 mm de longitud, con soporte para revestimiento de acero inoxidable, lámina impermeabilizante flexible tipo EVAC, de 200 mm de anchura, con unión termosellada a los aleros de la canaleta de drenaje y kit de fijación. (material) | 1.000 | 497.41 | 497.41 |
| mt15rev350c | Ud | Canaleta de drenaje de ABS con pendiente en su interior, de 110 mm de altura y 1500 mm de longitud, con soporte para revestimiento de acero inoxidable, lámina impermeabilizante flexible tipo EVAC, de 200 mm de anchura, con unión termosellada a los aleros de la canaleta de drenaje y kit de fijación. (material) | 1.000 | 497.41 | 497.41 |
| mt15rev352a | Ud | Pieza para cierre de ABS para canaleta de drenaje, de 110 mm de altura, con lámina impermeabilizante flexible tipo EVAC, de 200 mm de anchura, con unión termosellada a el alero de la pieza para cierre y kit de fijación. (material) | 1.000 | 72.18 | 72.18 |
| mt15rev353c | Ud | Pieza terminal de ABS para canaleta de drenaje, de 110 mm de altura, con lámina impermeabilizante flexible tipo EVAC, de 200 mm de anchura, con unión termosellada a el alero de la pieza terminal y kit de fijación. (material) | 1.000 | 72.18 | 72.18 |
| mo029 | h | Aplicador de láminas impermeabilizantes. (mano de obra) | 0.312 | 17.17 | 5.36 |
| mo067 | h | Principiante de aplicador de láminas impermeabilizantes. (mano de obra) | 0.312 | 11.01 | 3.44 |
| mo008 | h | Plomero. (mano de obra) | 0.357 | 17.64 | 6.30 |
| % | % | Herramientas | 2 % | 1155.62 | 23.11 |
|  |  | Costes directos |  |  | 1178.73 |
