# Punto singular para cubierta inclinada de placas asfálticas

- Propiedad del archivo: CYPE INGENIEROS, S.A.
- Formato: FIEBDC-3/2002
- Ámbito geográfico: Panamá
- Divisa: USD
- Costes indirectos: 3.00 %
- Gastos generales: 13.00 %
- Beneficio industrial: 6.00 %
- IVA: 13.00 %

## Q Cubiertas

### QU Componentes de cubiertas inclinadas y curvas

#### QUA De placas asfálticas

**QUA011** m Punto singular para cubierta inclinada de placas asfálticas.
Borde lateral para cubierta inclinada con una pendiente mayor del 10%, con remates laterales, de lámina de acero, de 10 cm de altura, 7 cm de anchura y 2 m de longitud. Incluso accesorios de fijación de las piezas a las placas.
Incluye: Replanteo y colocación de las piezas de remate sobre las placas de cubierta. Fijación de las piezas a las placas.
Criterio de medición de proyecto: Longitud medida según documentación gráfica de Proyecto, incrementada en 5 cm a cada lado.
Criterio de medición de obra: Se medirá la longitud realmente ejecutada según especificaciones de Proyecto, incluyendo las entregas en los apoyos.

| Código | Ud | Descripción | Rendimiento | Precio | Importe |
|---|---|---|---|---|---|
| mt13lpo020a | m | Remate lateral, de lámina de acero, de 10 cm de altura, 7 cm de anchura y 2 m de longitud, para cubierta de placas asfálticas. (material) | 1.000 | 9.34 | 9.34 |
| mt13lpo052c | Ud | Tornillo autorroscante, para la fijación sobre soporte metálico. (material) | 4.000 | 0.14 | 0.56 |
| mo051 | h | Montador de fachadas y techos de paneles metálicos. (mano de obra) | 0.245 | 17.64 | 4.32 |
| mo098 | h | Principiante de montador de fachadas y techos de paneles metálicos. (mano de obra) | 0.084 | 11.01 | 0.92 |
| % | % | Herramientas | 2 % | 15.14 | 0.30 |
|  |  | Costes directos |  |  | 15.44 |
