# Revestimiento mural con linóleo

- Propiedad del archivo: CYPE INGENIEROS, S.A.
- Formato: FIEBDC-3/2002
- Ámbito geográfico: Panamá
- Divisa: USD
- Costes indirectos: 3.00 %
- Gastos generales: 13.00 %
- Beneficio industrial: 6.00 %
- IVA: 13.00 %

## R Revestimientos

### RD Decorativos

#### RDS Flexibles

**RDS010** m² Revestimiento mural con linóleo.
Revestimiento mural con lámina de linóleo, a base de harinas de corcho y madera, aceite de linaza, resinas y pigmentos naturales, con soporte de yute, de 3,2 mm de espesor y 2700 g/m² de masa superficial. Colocación en obra: con adhesivo a base de resina acrílica en dispersión acuosa.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt29cam010 | kg | Adhesivo a base de resina acrílica en dispersión acuosa, para el encolado de revestimientos murales flexibles. (material) | 0.150 | 6.55 | 0.98 |
| mt29sin010b | m² | Lámina de linóleo, a base de harinas de corcho y madera, aceite de linaza, resinas y pigmentos naturales, con soporte de yute, de 3,2 mm de espesor y 2700 g/m² de masa superficial, Euroclase D-s3, d0 de reacción al fuego, para revestimiento de paramentos verticales interiores. (material) | 1.050 | 21.43 | 22.50 |
| mo026 | h | Instalador de revestimientos flexibles. (mano de obra) | 0.157 | 17.17 | 2.70 |
| mo064 | h | Principiante de instalador de revestimientos flexibles. (mano de obra) | 0.157 | 11.01 | 1.73 |
| % | % | Herramientas | 2 % | 27.91 | 0.56 |
|  |  | Costes directos |  |  | 28.47 |
