# Revestimiento continuo de peldaño, con lámina de goma

- Propiedad del archivo: CYPE INGENIEROS, S.A.
- Formato: FIEBDC-3/2002
- Ámbito geográfico: Panamá
- Divisa: USD
- Costes indirectos: 3.00 %
- Gastos generales: 13.00 %
- Beneficio industrial: 6.00 %
- IVA: 13.00 %

## R Revestimientos

### RE Escaleras

#### RES Flexibles

**RES010** Ud Revestimiento continuo de peldaño, con lámina de goma.
Revestimiento continuo de huella y contrahuella de peldaño con arista redondeada de escalera de 120 cm de anchura, con lámina de goma con botones, de 2,7 mm de espesor, color negro; colocado con adhesivo de contacto sobre capa de pasta niveladora no incluida en este precio. Incluso adhesivo de contacto, cortes, tratamiento de juntas, eliminación del material sobrante y limpieza final.
Incluye: Replanteo y corte del revestimiento. Aplicación de la capa de adhesivo de contacto. Colocación del revestimiento. Eliminación del material sobrante. Limpieza final.
Criterio de medición de proyecto: Longitud medida según documentación gráfica de Proyecto.
Criterio de medición de obra: Se medirá la longitud realmente ejecutada según especificaciones de Proyecto.

| Código | Ud | Descripción | Rendimiento | Precio | Importe |
|---|---|---|---|---|---|
| mt18dsi090b | m | Lámina de goma con botones, de 2,7 mm de espesor, con arista redondeada, color negro, para revestimiento continuo de huella y contrahuella de peldaño de escalera, suministrada en rollos de 520 mm de anchura y 12000 mm de longitud. (material) | 1.260 | 24.55 | 30.93 |
| mt18dww010a | kg | Adhesivo de contacto a base de resina acrílica en dispersión acuosa, para piso de goma, caucho, linóleo, PVC, alfombra y textil. (material) | 0.159 | 6.64 | 1.06 |
| mo026 | h | Instalador de revestimientos flexibles. (mano de obra) | 0.269 | 17.84 | 4.80 |
| mo064 | h | Principiante de instalador de revestimientos flexibles. (mano de obra) | 0.120 | 11.44 | 1.37 |
| % | % | Herramientas | 2 % | 38.16 | 0.76 |
|  |  | Costes directos |  |  | 38.92 |
