# Reparación de grietas en paramento revestido con yeso

- Propiedad del archivo: CYPE INGENIEROS, S.A.
- Formato: FIEBDC-3/2002
- Ámbito geográfico: Panamá
- Divisa: USD
- Costes indirectos: 3.00 %
- Gastos generales: 13.00 %
- Beneficio industrial: 6.00 %
- IVA: 13.00 %

## R Revestimientos

### RP Conglomerados tradicionales

#### RPY Reparaciones

**RPY011** m² Reparación de grietas en paramento revestido con yeso.
Reparación de grietas sin movimiento, de más de 5 mm de anchura, en paramento de yeso, interior, vertical, de más de 3 m de altura, mediante picado con medios manuales del revestimiento situado en los bordes de la grieta, humectación de la superficie y masillado de la zona con espátula y plaste de interior, de 1,65 g/cm³ de densidad, y lijado final de la superficie con lija de grano fino, para eliminar rugosidades. Incluso limpieza previa de la superficie a reparar, repasos, limpieza final, recogida, acopio y carga manual de escombros sobre camión o contenedor.
Incluye: Limpieza previa de la superficie a reparar. Picado manual. Humectación del soporte. Aplicación de masilla. Lijado. Limpieza final. Carga de escombros sobre camión o contenedor.
Criterio de medición de proyecto: Superficie medida según documentación gráfica de Proyecto.
Criterio de medición de obra: Se medirá la superficie realmente ejecutada según especificaciones de Proyecto.

| Código | Ud | Descripción | Rendimiento | Precio | Importe |
|---|---|---|---|---|---|
| mt27pfj020a | kg | Plaste de interior, de 1,65 g/cm³ de densidad, color blanco, para aplicar con espátula o llana. (material) | 0.011 | 9.02 | 0.10 |
| op00tal020 |  | Taladro con batidora. | 1.000 | 0.00 | 0.00 |
| mo033 | h | Enlucidor yesista. (mano de obra) | 0.125 | 17.17 | 2.15 |
| mo071 | h | Principiante de enlucidor yesista. (mano de obra) | 0.168 | 11.01 | 1.85 |
| % | % | Herramientas | 2 % | 4.10 | 0.08 |
|  |  | Costes directos |  |  | 4.18 |
