# Piso industrial de concreto tratado superficialmente con recubrimiento cementoso

- Propiedad del archivo: CYPE INGENIEROS, S.A.
- Formato: FIEBDC-3/2002
- Ámbito geográfico: Panamá
- Divisa: USD
- Costes indirectos: 3.00 %
- Gastos generales: 13.00 %
- Beneficio industrial: 6.00 %
- IVA: 13.00 %

## R Revestimientos

### RS Pisos

#### RSI Sistemas de pisos industriales y decorativos

**RSI007** m² Piso industrial de concreto tratado superficialmente con recubrimiento cementoso.
Piso industrial, apto para sótanos, constituido por: losa sobre relleno de concreto con adición de fibras de 20 cm de espesor, realizada con concreto f'c=175 kg/cm² (2500 psi), clase de exposición F0 S0 P0 C0, tamaño máximo del agregado 9,5 mm (3/8" ASTM Nº 8), consistencia blanda, preparado en obra y vaciado con medios manuales con un contenido de fibras sin función estructural, fibras de vidrio resistentes a los álcalis (AR) de 2 kg/m³, extendido y vibrado manual mediante regla vibrante; y aplicación sobre el concreto fresco de capa de rodadura de mortero endurecedor con resistencia a compresión de 60 N/mm², resistencia a flexión de 10 N/mm² y resistencia a la abrasión según el método Böhme de 6 cm³ / 50 cm², color gris (5 kg/m²), con acabado superficial mediante fratasado y pulido mecánicos.
Criterio de valoración económica: El precio no incluye la base de la losa sobre relleno ni la ejecución y el sellado de las juntas.
Incluye: Preparación de la superficie de apoyo del concreto. Replanteo de las juntas de construcción y de dilatación. Tendido de niveles mediante toques, maestras de concreto o reglas. Riego de la superficie base. Preparación del concreto. Vaciado, extendido y vibrado del concreto. Resolución de encuentros y puntos singulares. Espolvoreo manual sobre el concreto fresco. Fratasado mecánico de la superficie. Pulido mecánico. Curado del concreto. Limpieza final del piso.
Criterio de medición de proyecto: Superficie medida en proyección horizontal, según documentación gráfica de Proyecto.
Criterio de medición de obra: Se medirá, en proyección horizontal, la superficie realmente ejecutada según especificaciones de Proyecto.

| Código | Ud | Descripción | Rendimiento | Precio | Importe |
|---|---|---|---|---|---|
| mt08aaa010a | m³ | Agua. (material) | 0.044 | 2.04 | 0.09 |
| mt01arg000h | m³ | Arena cribada. (material) | 0.100 | 20.27 | 2.03 |
| mt01arg001ha | m³ | Agregado grueso homogeneizado, de tamaño máximo 9,5 mm (3/8" ASTM Nº 8). (material) | 0.177 | 25.77 | 4.56 |
| mt08cem000h | kg | Cemento gris en sacos. (material) | 64.512 | 0.20 | 12.90 |
| mt08fic020b | kg | Fibras de vidrio resistentes a los álcalis (AR), con un contenido mínimo de zirconio del 17,1%, de 13 mm de longitud y 13,5 micras de diámetro, con 100 filamentos por hebra unidos entre sí mediante adhesivo, límite elástico 74000 N/mm², resistencia a tracción 1620 MPa, para prevenir fisuras por retracción en elementos de concreto. (material) | 0.400 | 11.87 | 4.75 |
| mt09bnc010b | kg | Mortero endurecedor, con resistencia a compresión de 60 N/mm², resistencia a flexión de 10 N/mm² y resistencia a la abrasión según el método Böhme de 6 cm³ / 50 cm², color gris, compuesto de cemento, agregados seleccionados de cuarzo, pigmentos orgánicos y aditivos, de baja porosidad, con una densidad aparente de 1330 kg/m³, con resistencia a los aceites y a la gasolina, una resistencia a la compresión de 75000 kN/m² y una resistencia a la abrasión según el método Böhme de 6 cm³ / 50 cm². (material) | 5.000 | 0.74 | 3.70 |
| mq04dua020b | h | Dumper de descarga frontal de 2 t de carga útil. (maquinaria) | 0.045 | 12.33 | 0.55 |
| mq06vib020 | h | Regla vibrante de 3 m. (maquinaria) | 0.037 | 6.21 | 0.23 |
| mq06fra010 | h | Fratasadora mecánica de concreto. (maquinaria) | 0.643 | 6.74 | 4.33 |
| mq06aca030 | h | Pulidora para pisos de concreto, compuesta por platos giratorios a los que se acoplan una serie de muelas abrasivas diamantadas, refrigeradas con agua, con sistema de aspiración. (maquinaria) | 0.232 | 16.84 | 3.91 |
| mo121 | h | Oficial 1ª aplicador de pavimentos industriales. (mano de obra) | 0.675 | 17.84 | 12.04 |
| mo122 | h | Ayudante aplicador de pavimentos industriales. (mano de obra) | 1.367 | 11.44 | 15.64 |
| % | % | Herramientas | 2 % | 64.73 | 1.29 |
|  |  | Costes directos |  |  | 66.02 |
