# Desbastado mecánico de suelo de concreto

- Propiedad del archivo: CYPE INGENIEROS, S.A.
- Formato: FIEBDC-3/2002
- Ámbito geográfico: Panamá
- Divisa: USD
- Costes indirectos: 3.00 %
- Gastos generales: 13.00 %
- Beneficio industrial: 6.00 %
- IVA: 13.00 %

## R Revestimientos

### RS Pisos

#### RSK Preparación de la superficie

**RSK050** m² Desbastado mecánico de suelo de concreto.
Preparación de suelo de concreto mediante desbastado mecánico con disco de diamante, obteniendo una rugosidad inferior a 2 mm, eliminando lechadas superficiales o pinturas deterioradas, e incrementando la porosidad superficial del concreto, para proceder posteriormente a la aplicación de un revestimiento (no incluido en este precio). Incluso limpieza y recogida del polvo y de los restos generados mediante aspirado mecánico, acopio, retirada y carga sobre camión o contenedor.
Incluye: Desbastado mecánico del concreto. Limpieza de la superficie soporte. Retirada y acopio de los restos generados. Carga de los restos generados sobre camión o contenedor.
Criterio de medición de proyecto: Superficie medida según documentación gráfica de Proyecto.
Criterio de medición de obra: Se medirá la superficie realmente ejecutada según especificaciones de Proyecto, sin deducir la superficie ocupada por las columnas situados dentro de su perímetro.

| Código | Ud | Descripción | Rendimiento | Precio | Importe |
|---|---|---|---|---|---|
| mq06aca010 | h | Equipo de lijado o desbastado con disco de diamante para superficies de concreto, con sistema de aspiración. (maquinaria) | 0.104 | 6.85 | 0.71 |
| mq08gel010k | h | Grupo electrógeno insonorizado, trifásico, de 45 kVA de potencia. (maquinaria) | 0.104 | 6.39 | 0.66 |
| mo020 | h | Albañil especializado en mampostería. (mano de obra) | 0.109 | 17.84 | 1.94 |
| mo112 | h | Ayudante de albañilería. (mano de obra) | 0.109 | 11.19 | 1.22 |
| mo113 | h | Peón de albañilería. (mano de obra) | 0.054 | 11.01 | 0.59 |
| % | % | Herramientas | 2 % | 5.12 | 0.10 |
|  |  | Costes directos |  |  | 5.22 |
