# Perfil para remate lateral de tarima de madera para exterior

- Propiedad del archivo: CYPE INGENIEROS, S.A.
- Formato: FIEBDC-3/2002
- Ámbito geográfico: Panamá
- Divisa: USD
- Costes indirectos: 3.00 %
- Gastos generales: 13.00 %
- Beneficio industrial: 6.00 %
- IVA: 13.00 %

## R Revestimientos

### RS Pisos

#### RSM De madera

**RSM023** m Perfil para remate lateral de tarima de madera para exterior.
Perfil de madera maciza, de teca, de entre 100 y 200 mm de altura y 24 mm de espesor, cepillado, para aplicación de un tratamiento protector y decorativo en obra, con accesorios de montaje, para remate lateral de tarima de madera para exterior.
Criterio de valoración económica: El precio no incluye la capa de acabado.
Incluye: Replanteo, marcado y corte de la parte sobrante del perfil de remate lateral. Fijación del perfil de remate lateral a los rastreles.
Criterio de medición de proyecto: Longitud medida según documentación gráfica de Proyecto. No se ha incrementado la medición por roturas y recortes, ya que en la descomposición se ha considerado un 5% más de piezas.
Criterio de medición de obra: Se medirá la longitud realmente ejecutada según especificaciones de Proyecto.

| Código | Ud | Descripción | Rendimiento | Precio | Importe |
|---|---|---|---|---|---|
| mt18mta031p | m | Perfil de madera maciza, de teca, de entre 100 y 200 mm de altura y 24 mm de espesor, cepillado, para aplicación de un tratamiento protector y decorativo en obra, con accesorios de montaje; para remate lateral de tarima de madera para exterior. (material) | 1.050 | 21.04 | 22.09 |
| mo025 | h | Instalador de pisos de madera. (mano de obra) | 0.121 | 17.17 | 2.08 |
| mo063 | h | Principiante de instalador de pisos de madera. (mano de obra) | 0.121 | 11.01 | 1.33 |
| % | % | Herramientas | 2 % | 25.50 | 0.51 |
|  |  | Costes directos |  |  | 26.01 |
