# Fraguado de piso de cerámica

- Propiedad del archivo: CYPE INGENIEROS, S.A.
- Formato: FIEBDC-3/2002
- Ámbito geográfico: Panamá
- Divisa: USD
- Costes indirectos: 3.00 %
- Gastos generales: 13.00 %
- Beneficio industrial: 6.00 %
- IVA: 13.00 %

## R Revestimientos

### RS Pisos

#### RSY Reparaciones

**RSY020** m² Fraguado de piso de cerámica.
Fraguado de piso de baldosas cerámicas con juntas enrasadas de 3 mm de anchura, mediante mortero de juntas cementoso mejorado, con absorción de agua reducida y resistencia elevada a la abrasión tipo CG 2 W A, color blanco, para juntas de 2 a 15 mm. Incluso eliminación del material de juntas existentes con medios manuales, retirada del material disgregado con brocha o cepillo y soplado de las juntas con aire a presión previamente al fraguado, eliminación del material sobrante, limpieza del piso, retirada y acopio de los restos generados.
Incluye: Vaciado y limpieza de las juntas. Vaciado del material de rejuntado. Limpieza del pavimento. Retirada y acopio de los restos generados.
Criterio de medición de proyecto: Superficie medida según documentación gráfica de Proyecto.
Criterio de medición de obra: Se medirá la superficie realmente ejecutada según especificaciones de Proyecto.

| Código | Ud | Descripción | Rendimiento | Precio | Importe |
|---|---|---|---|---|---|
| mt09mcp020fE | kg | Mortero de juntas cementoso mejorado, con absorción de agua reducida y resistencia elevada a la abrasión, tipo CG2 W A, color blanco, para juntas de 2 a 15 mm, a base de cemento de alta resistencia, cuarzo, aditivos especiales, pigmentos y resinas sintéticas, para rejuntado de todo tipo de piezas cerámicas. (material) | 1.000 | 0.92 | 0.92 |
| mq08lch030 | h | Equipo de chorro de aire a presión. (maquinaria) | 0.059 | 3.70 | 0.22 |
| mo077 | h | Principiante de albañilería. (mano de obra) | 0.303 | 11.01 | 3.34 |
| mo113 | h | Peón de albañilería. (mano de obra) | 0.303 | 10.59 | 3.21 |
| % | % | Herramientas | 2 % | 7.69 | 0.15 |
|  |  | Costes directos |  |  | 7.84 |
