# Trampilla para cielo raso continuo de láminas de yeso. Sistema "KNAUF"

- Propiedad del archivo: CYPE INGENIEROS, S.A.
- Formato: FIEBDC-3/2002
- Ámbito geográfico: Panamá
- Divisa: USD
- Costes indirectos: 3.00 %
- Gastos generales: 13.00 %
- Beneficio industrial: 6.00 %
- IVA: 13.00 %

## R Revestimientos

### RT Cielos rasos en interiores

#### RTC Continuos, de láminas de yeso

**RTC021** Ud Trampilla para cielo raso continuo de láminas de yeso. Sistema "KNAUF".
Trampilla de registro gama Especial, F-Tec Estanca P/A/H 12,5/18/25/30, sistema "KNAUF", de 400x400 mm, formada por marco de aluminio y puerta de lámina de yeso (1 Diamant (DFH1I), de 12,5 mm de espesor), para cielo raso continuo de láminas de yeso. Incluso accesorios de montaje.
Incluye: Marcado y corte de la lámina de yeso. Colocación de la trampilla. Resolución de encuentros y puntos singulares.
Criterio de medición de proyecto: Número de unidades previstas, según documentación gráfica de Proyecto.
Criterio de medición de obra: Se medirá el número de unidades realmente colocadas según especificaciones de Proyecto.

| Código | Ud | Descripción | Rendimiento | Precio | Importe |
|---|---|---|---|---|---|
| mt12ppk060bjajbc | Ud | Trampilla de registro gama Especial, F-Tec Estanca P/A/H 12,5/18/25/30, sistema "KNAUF", de 400x400 mm, formada por marco de aluminio y puerta de lámina de yeso (1 Diamant (DFH1I), de 12,5 mm de espesor). (material) | 1.000 | 162.23 | 162.23 |
| op00fre010 |  | Fresadora. | 0.100 | 0.00 | 0.00 |
| mo015 | h | Montador de cielos rasos. (mano de obra) | 0.354 | 17.64 | 6.24 |
| mo082 | h | Principiante de montador de cielos rasos. (mano de obra) | 0.177 | 11.01 | 1.95 |
| % | % | Herramientas | 2 % | 170.42 | 3.41 |
|  |  | Costes directos |  |  | 173.83 |
