# Guardavivos de PVC

- Propiedad del archivo: CYPE INGENIEROS, S.A.
- Formato: FIEBDC-3/2002
- Ámbito geográfico: Panamá
- Divisa: USD
- Costes indirectos: 3.00 %
- Gastos generales: 13.00 %
- Beneficio industrial: 6.00 %
- IVA: 13.00 %

## R Revestimientos

### RY Preparaciones, protecciones, reparaciones y refuerzos de revestimientos

#### RYA Protección de aristas

**RYA020** m Guardavivos de PVC.
Guardavivos de PVC, con canto romo de 3 mm de espesor, para la protección de aristas en revestimientos de yeso, aplicados sobre paramentos interiores.
Incluye: Replanteo. Corte de las piezas. Fijación.
Criterio de medición de proyecto: Longitud medida según documentación gráfica de Proyecto.
Criterio de medición de obra: Se medirá la longitud realmente ejecutada según especificaciones de Proyecto.

| Código | Ud | Descripción | Rendimiento | Precio | Importe |
|---|---|---|---|---|---|
| mt28vye050a | m | Guardavivos de PVC, con canto romo de 3 mm de espesor, para la protección de aristas. (material) | 1.020 | 2.29 | 2.34 |
| mo021 | h | Albañil especializado en mampostería especializado en trabajos de mampostería. (mano de obra) | 0.068 | 17.17 | 1.17 |
| mo114 | h | Ayudante de albañilería especializado en trabajos de mampostería. (mano de obra) | 0.034 | 10.59 | 0.36 |
| % | % | Herramientas | 2 % | 3.87 | 0.08 |
|  |  | Costes directos |  |  | 3.95 |
