# Tina de baño de acero

- Propiedad del archivo: CYPE INGENIEROS, S.A.
- Formato: FIEBDC-3/2002
- Ámbito geográfico: Panamá
- Divisa: USD
- Costes indirectos: 3.00 %
- Gastos generales: 13.00 %
- Beneficio industrial: 6.00 %
- IVA: 13.00 %

## S Señalización y equipamiento

### SA Artefactos sanitarios

#### SAB Tinas de baño

**SAB015** Ud Tina de baño de acero.
Tina de baño de acero, gama básica, color blanco, de 140x70 cm, sin asas. Incluso silicona para sellado de juntas.
Criterio de valoración económica: El precio no incluye la grifería.
Incluye: Replanteo. Colocación y fijación del aparato. Montaje del desagüe. Conexión a la red de desagüe. Comprobación de su correcto funcionamiento. Sellado de juntas.
Criterio de medición de proyecto: Número de unidades previstas, según documentación gráfica de Proyecto.
Criterio de medición de obra: Se medirá el número de unidades realmente colocadas según especificaciones de Proyecto.

| Código | Ud | Descripción | Rendimiento | Precio | Importe |
|---|---|---|---|---|---|
| mt30bcs010a | Ud | Tina de baño de acero, gama básica, color blanco, de 140x70 cm, fondo antideslizante, sin asas. (material) | 1.000 | 165.80 | 165.80 |
| mt30dba020 | Ud | Desagüe automático de latón-cobre para tina de baño, acabado cromado. (material) | 1.000 | 181.31 | 181.31 |
| mt30www005 | Ud | Cartucho de 300 ml de silicona ácida monocomponente, fungicida, para sellado de juntas en ambientes húmedos. (material) | 0.036 | 10.79 | 0.39 |
| mo008 | h | Plomero. (mano de obra) | 1.385 | 18.33 | 25.39 |
| % | % | Herramientas | 2 % | 372.89 | 7.46 |
|  |  | Costes directos |  |  | 380.35 |
