# Bastidor empotrado para ducha

- Propiedad del archivo: CYPE INGENIEROS, S.A.
- Formato: FIEBDC-3/2002
- Ámbito geográfico: Panamá
- Divisa: USD
- Costes indirectos: 3.00 %
- Gastos generales: 13.00 %
- Beneficio industrial: 6.00 %
- IVA: 13.00 %

## S Señalización y equipamiento

### SA Artefactos sanitarios

#### SAD Duchas

**SAD110** Ud Bastidor empotrado para ducha.
Bastidor autoportante, premontado, de 500 mm de anchura y 1300 mm de altura, acabado pintado al horno, con patas de apoyo antideslizantes de acero galvanizado ajustables en altura entre 65 y 90 mm y orientables, con sifón de pared y panel de madera reforzada ajustable en profundidad y en altura, para grifo mural empotrado, para ducha, con codos de suministro de 1/2", manguito de descarga de polietileno de alta densidad de 40 mm de diámetro, baberos de impermeabilización, juntas de aislamiento acústico, casquillos de aislamiento, tapa de protección con babero y fijaciones, con juego de anclajes de pared. Instalación empotrada en pared interior de placas de yeso.
Incluye: Replanteo. Colocación y fijación del bastidor. Conexión a la red de desagüe. Colocación del embellecedor. Comprobación de su correcto funcionamiento.
Criterio de medición de proyecto: Número de unidades previstas, según documentación gráfica de Proyecto.
Criterio de medición de obra: Se medirá el número de unidades realmente colocadas según especificaciones de Proyecto.

| Código | Ud | Descripción | Rendimiento | Precio | Importe |
|---|---|---|---|---|---|
| mt30geb041a | Ud | Bastidor autoportante, premontado, de 500 mm de anchura y 1300 mm de altura, acabado pintado al horno, con patas de apoyo antideslizantes de acero galvanizado ajustables en altura entre 65 y 90 mm y orientables, con sifón de pared y panel de madera reforzada ajustable en profundidad y en altura, para grifo mural empotrado, para ducha, con codos de suministro de 1/2", manguito de descarga de polietileno de alta densidad de 40 mm de diámetro, baberos de impermeabilización, juntas de aislamiento acústico, casquillos de aislamiento, tapa de protección con babero y fijaciones, para empotrar en muro de mampostería o en pared interior de placas de yeso. (material) | 1.000 | 702.45 | 702.45 |
| mt30geb050a | Ud | Juego de anclajes de pared, con regulación de la profundidad y ajuste rápido, para bastidor. (material) | 1.000 | 37.85 | 37.85 |
| op00tal010 |  | Taladro. | 1.000 | 0.00 | 0.00 |
| op00ato010 |  | Atornillador. | 1.000 | 0.00 | 0.00 |
| mo008 | h | Plomero. (mano de obra) | 0.981 | 17.64 | 17.30 |
| % | % | Herramientas | 2 % | 757.60 | 15.15 |
|  |  | Costes directos |  |  | 772.75 |
