# Vertedero de porcelana sanitaria "ROCA"

- Propiedad del archivo: CYPE INGENIEROS, S.A.
- Formato: FIEBDC-3/2002
- Ámbito geográfico: Panamá
- Divisa: USD
- Costes indirectos: 3.00 %
- Gastos generales: 13.00 %
- Beneficio industrial: 6.00 %
- IVA: 13.00 %

## S Señalización y equipamiento

### SA Artefactos sanitarios

#### SAV Vertederos

**SAV010** Ud Vertedero de porcelana sanitaria "ROCA".
Vertedero de porcelana sanitaria, de pie, modelo Garda "ROCA", color Blanco, de 420x500x445 mm, de 420x500x445 mm, de salida horizontal, con pieza de unión, rejilla de desagüe y juego de fijación, con rejilla de acero inoxidable, con almohadilla, para vertedero modelo Garda, equipado con grifo mezclador bimando mural, para tina de lavar, de caño giratorio, acabado cromado, modelo Brava. Incluso silicona para sellado de juntas.
Incluye: Replanteo. Colocación y fijación del aparato. Montaje del desagüe. Conexión a la red de desagüe. Montaje de la grifería. Conexión a las redes de agua fría y caliente. Comprobación de su correcto funcionamiento. Sellado de juntas.
Criterio de medición de proyecto: Número de unidades previstas, según documentación gráfica de Proyecto.
Criterio de medición de obra: Se medirá el número de unidades realmente colocadas según especificaciones de Proyecto.

| Código | Ud | Descripción | Rendimiento | Precio | Importe |
|---|---|---|---|---|---|
| mt30var010a | Ud | Vertedero de porcelana sanitaria, de pie, modelo Garda "ROCA", color Blanco, de 420x500x445 mm, de 420x500x445 mm, de salida horizontal, con pieza de unión, rejilla de desagüe y juego de fijación. (material) | 1.000 | 255.56 | 255.56 |
| mt30var011a | Ud | Rejilla de acero inoxidable, con almohadilla, para vertedero modelo Garda "ROCA". (material) | 1.000 | 130.90 | 130.90 |
| mt31gmo040a | Ud | Grifo mezclador bimando mural, para tina de lavar, de caño giratorio, acabado cromado, modelo Brava "ROCA", con aireador. (material) | 1.000 | 128.75 | 128.75 |
| mt30div020 | Ud | Manguito elástico acodado con junta, para vertedero. (material) | 1.000 | 29.96 | 29.96 |
| mt30www005 | Ud | Cartucho de 300 ml de silicona ácida monocomponente, fungicida, para sellado de juntas en ambientes húmedos. (material) | 0.012 | 10.45 | 0.13 |
| op00ato010 |  | Atornillador. | 1.000 | 0.00 | 0.00 |
| op00mar010 |  | Martillo. | 1.000 | 0.00 | 0.00 |
| op00tal010 |  | Taladro. | 1.000 | 0.00 | 0.00 |
| mo008 | h | Plomero. (mano de obra) | 1.385 | 17.64 | 24.43 |
| % | % | Herramientas | 2 % | 569.73 | 11.39 |
|  |  | Costes directos |  |  | 581.12 |
