# Frigorífico

- Propiedad del archivo: CYPE INGENIEROS, S.A.
- Formato: FIEBDC-3/2002
- Ámbito geográfico: Panamá
- Divisa: USD
- Costes indirectos: 3.00 %
- Gastos generales: 13.00 %
- Beneficio industrial: 6.00 %
- IVA: 13.00 %

## S Señalización y equipamiento

### SC Cocinas/galerías

#### SCE Electrodomésticos

**SCE050** Ud Frigorífico.
Frigorífico combi, de 600 mm de anchura, 1860 mm de altura y 660 mm de profundidad, acabado cromado mate, capacidad de los compartimentos del frigorífico 237 l, capacidad de los compartimentos del congelador 89 l, consumo de energía anual 238 kWh, índice de eficiencia energética EEI entre 80 y 100, emisión de ruido aéreo entre 36 y 42 dBA.
Incluye: Replanteo. Colocación del aparato. Conexión a la red eléctrica. Comprobación de su correcto funcionamiento.
Criterio de medición de proyecto: Número de unidades previstas, según documentación gráfica de Proyecto.
Criterio de medición de obra: Se medirá el número de unidades realmente colocadas según especificaciones de Proyecto.

| Código | Ud | Descripción | Rendimiento | Precio | Importe |
|---|---|---|---|---|---|
| mt32fri010zvG | Ud | Frigorífico combi, de 600 mm de anchura, 1860 mm de altura y 660 mm de profundidad, acabado cromado mate, capacidad de los compartimentos del frigorífico 237 l, capacidad de los compartimentos del congelador 89 l, consumo de energía anual 238 kWh, índice de eficiencia energética EEI entre 80 y 100, emisión de ruido aéreo entre 36 y 42 dBA. (material) | 1.000 | 1428.28 | 1428.28 |
| mo003 | h | Instalador instalador electricista. (mano de obra) | 0.338 | 17.64 | 5.96 |
| % | % | Herramientas | 2 % | 1434.24 | 28.68 |
|  |  | Costes directos |  |  | 1462.92 |
