# Frigorífico

- Propiedad del archivo: CYPE INGENIEROS, S.A.
- Formato: FIEBDC-3/2002
- Ámbito geográfico: Panamá
- Divisa: USD
- Costes indirectos: 3.00 %
- Gastos generales: 13.00 %
- Beneficio industrial: 6.00 %
- IVA: 13.00 %

## S Señalización y equipamiento

### SC Cocinas/galerías

#### SCE Electrodomésticos

**SCE050** Ud Frigorífico.
Frigorífico americano, de 912 mm de anchura, 1780 mm de altura y 716 mm de profundidad, acabado cromado mate, capacidad de los compartimentos del frigorífico 409 l, capacidad de los compartimentos del congelador 225 l, consumo de energía anual 281 kWh, índice de eficiencia energética EEI entre 64 y 80, emisión de ruido aéreo entre 30 y 36 dBA.
Incluye: Replanteo. Colocación del aparato. Conexión a la red eléctrica. Comprobación de su correcto funcionamiento.
Criterio de medición de proyecto: Número de unidades previstas, según documentación gráfica de Proyecto.
Criterio de medición de obra: Se medirá el número de unidades realmente colocadas según especificaciones de Proyecto.

| Código | Ud | Descripción | Rendimiento | Precio | Importe |
|---|---|---|---|---|---|
| mt32fri020ra | Ud | Frigorífico americano, de 912 mm de anchura, 1780 mm de altura y 716 mm de profundidad, acabado cromado mate, capacidad de los compartimentos del frigorífico 409 l, capacidad de los compartimentos del congelador 225 l, consumo de energía anual 281 kWh, índice de eficiencia energética EEI entre 64 y 80, emisión de ruido aéreo entre 30 y 36 dBA. (material) | 1.000 | 2668.45 | 2668.45 |
| mo003 | h | Instalador instalador electricista. (mano de obra) | 0.338 | 17.64 | 5.96 |
| % | % | Herramientas | 2 % | 2674.41 | 53.49 |
|  |  | Costes directos |  |  | 2727.90 |
