# Frigorífico

- Propiedad del archivo: CYPE INGENIEROS, S.A.
- Formato: FIEBDC-3/2002
- Ámbito geográfico: Panamá
- Divisa: USD
- Costes indirectos: 3.00 %
- Gastos generales: 13.00 %
- Beneficio industrial: 6.00 %
- IVA: 13.00 %

## S Señalización y equipamiento

### SC Cocinas/galerías

#### SCE Electrodomésticos

**SCE050** Ud Frigorífico.
Frigorífico de una puerta, de 600 mm de anchura, 1860 mm de altura y 650 mm de profundidad, acabado cromado mate, capacidad de los compartimentos del frigorífico 346 l, consumo de energía anual 116 kWh, índice de eficiencia energética EEI entre 80 y 100, emisión de ruido aéreo entre 36 y 42 dBA.
Incluye: Replanteo. Colocación del aparato. Conexión a la red eléctrica. Comprobación de su correcto funcionamiento.
Criterio de medición de proyecto: Número de unidades previstas, según documentación gráfica de Proyecto.
Criterio de medición de obra: Se medirá el número de unidades realmente colocadas según especificaciones de Proyecto.

| Código | Ud | Descripción | Rendimiento | Precio | Importe |
|---|---|---|---|---|---|
| mt32fri040Ab | Ud | Frigorífico de una puerta, de 600 mm de anchura, 1860 mm de altura y 650 mm de profundidad, acabado cromado mate, capacidad de los compartimentos del frigorífico 346 l, consumo de energía anual 116 kWh, índice de eficiencia energética EEI entre 80 y 100, emisión de ruido aéreo entre 36 y 42 dBA. (material) | 1.000 | 996.32 | 996.32 |
| mo003 | h | Instalador instalador electricista. (mano de obra) | 0.338 | 17.64 | 5.96 |
| % | % | Herramientas | 2 % | 1002.28 | 20.05 |
|  |  | Costes directos |  |  | 1022.33 |
