# Frigorífico

- Propiedad del archivo: CYPE INGENIEROS, S.A.
- Formato: FIEBDC-3/2002
- Ámbito geográfico: Panamá
- Divisa: USD
- Costes indirectos: 3.00 %
- Gastos generales: 13.00 %
- Beneficio industrial: 6.00 %
- IVA: 13.00 %

## S Señalización y equipamiento

### SC Cocinas/galerías

#### SCE Electrodomésticos

**SCE050** Ud Frigorífico.
Frigorífico de dos puertas, de 555 mm de anchura, 1665 mm de altura y 620 mm de profundidad, color blanco, capacidad de los compartimentos del frigorífico 198 l, capacidad de los compartimentos del congelador 56 l, consumo de energía anual 250 kWh, índice de eficiencia energética EEI entre 100 y 125, emisión de ruido aéreo entre 36 y 42 dBA.
Incluye: Replanteo. Colocación del aparato. Conexión a la red eléctrica. Comprobación de su correcto funcionamiento.
Criterio de medición de proyecto: Número de unidades previstas, según documentación gráfica de Proyecto.
Criterio de medición de obra: Se medirá el número de unidades realmente colocadas según especificaciones de Proyecto.

| Código | Ud | Descripción | Rendimiento | Precio | Importe |
|---|---|---|---|---|---|
| mt32fri030a | Ud | Frigorífico de dos puertas, de 555 mm de anchura, 1665 mm de altura y 620 mm de profundidad, color blanco, capacidad de los compartimentos del frigorífico 198 l, capacidad de los compartimentos del congelador 56 l, consumo de energía anual 250 kWh, índice de eficiencia energética EEI entre 100 y 125, emisión de ruido aéreo entre 36 y 42 dBA. (material) | 1.000 | 918.28 | 918.28 |
| mo003 | h | Instalador instalador electricista. (mano de obra) | 0.338 | 17.64 | 5.96 |
| % | % | Herramientas | 2 % | 924.24 | 18.48 |
|  |  | Costes directos |  |  | 942.72 |
