# Pasamanos con protección de vinilo

- Propiedad del archivo: CYPE INGENIEROS, S.A.
- Formato: FIEBDC-3/2002
- Ámbito geográfico: Panamá
- Divisa: USD
- Costes indirectos: 3.00 %
- Gastos generales: 13.00 %
- Beneficio industrial: 6.00 %
- IVA: 13.00 %

## S Señalización y equipamiento

### SD Protecciones

#### SDS Pasamanos protectores

**SDS010** m Pasamanos con protección de vinilo.
Pasamanos rectangular, de 140x75 mm, formado por: perfil de aluminio y ménsulas de ABS fijadas con tornillos y tacos de expansión al paramento, protección de vinilo de 2 mm de espesor, de color marrón, fijada mediante clip al perfil de aluminio y remate en sus extremos con tapas de ABS.
Incluye: Replanteo de los puntos de fijación. Fijación de las ménsulas al paramento. Inserción del perfil amortiguador. Fijación del perfil de aluminio. Colocación de la protección de vinilo. Colocación de las tapas en los extremos.
Criterio de medición de proyecto: Longitud medida a ejes, según documentación gráfica de Proyecto.
Criterio de medición de obra: Se medirá, a ejes, la longitud realmente ejecutada según especificaciones de Proyecto.

| Código | Ud | Descripción | Rendimiento | Precio | Importe |
|---|---|---|---|---|---|
| mt25dpa020f | m | Pasamanos rectangular, de 140x75 mm, formado por: perfil de aluminio, en el cual se inserta otro perfil amortiguador de caucho, ménsulas de ABS, tornillos y tacos de expansión, protección de vinilo de 2 mm de espesor, de color marrón, Euroclase B-s1, d0 de reacción al fuego, clips y tapas de ABS para remate en sus extremos. (material) | 1.050 | 142.13 | 149.24 |
| mo011 | h | Montador. (mano de obra) | 0.109 | 17.64 | 1.92 |
| mo080 | h | Principiante de montador. (mano de obra) | 0.109 | 11.01 | 1.20 |
| % | % | Herramientas | 2 % | 152.36 | 3.05 |
|  |  | Costes directos |  |  | 155.41 |
