# Escobillero para baño

- Propiedad del archivo: CYPE INGENIEROS, S.A.
- Formato: FIEBDC-3/2002
- Ámbito geográfico: Panamá
- Divisa: USD
- Costes indirectos: 3.00 %
- Gastos generales: 13.00 %
- Beneficio industrial: 6.00 %
- IVA: 13.00 %

## S Señalización y equipamiento

### SM Baños

#### SMA Accesorios

**SMA032** Ud Escobillero para baño.
Escobillero de pared, para baño, de acero inoxidable AISI 304, acabado satinado, con soporte mural. Fijación al soporte con las sujeciones suministradas por el fabricante.
Incluye: Replanteo. Colocación y fijación.
Criterio de medición de proyecto: Número de unidades previstas, según documentación gráfica de Proyecto.
Criterio de medición de obra: Se medirá el número de unidades realmente colocadas según especificaciones de Proyecto.

| Código | Ud | Descripción | Rendimiento | Precio | Importe |
|---|---|---|---|---|---|
| mt31abp010ja | Ud | Escobillero de pared, para baño, de acero inoxidable AISI 304, acabado satinado, con soporte mural. (material) | 1.000 | 67.04 | 67.04 |
| op00ato010 |  | Atornillador. | 1.000 | 0.00 | 0.00 |
| op00tal010 |  | Taladro. | 1.000 | 0.00 | 0.00 |
| mo107 | h | Principiante de plomería. (mano de obra) | 0.115 | 10.99 | 1.26 |
| % | % | Herramientas | 2 % | 68.30 | 1.37 |
|  |  | Costes directos |  |  | 69.67 |
