# Dispensador de papel toalla

- Propiedad del archivo: CYPE INGENIEROS, S.A.
- Formato: FIEBDC-3/2002
- Ámbito geográfico: Panamá
- Divisa: USD
- Costes indirectos: 3.00 %
- Gastos generales: 13.00 %
- Beneficio industrial: 6.00 %
- IVA: 13.00 %

## S Señalización y equipamiento

### SM Baños

#### SME Dispensadores de papel

**SME020** Ud Dispensador de papel toalla.
Toallero de papel mecha, tapa de policarbonato fumé y base de ABS de color blanco, de 320x255x270 mm, para un rollo de papel mecha de 195 mm de diámetro.
Incluye: Replanteo. Colocación y fijación.
Criterio de medición de proyecto: Número de unidades previstas, según documentación gráfica de Proyecto.
Criterio de medición de obra: Se medirá el número de unidades realmente colocadas según especificaciones de Proyecto.

| Código | Ud | Descripción | Rendimiento | Precio | Importe |
|---|---|---|---|---|---|
| mt31abn055a | Ud | Toallero de papel mecha, tapa de policarbonato fumé y base de ABS de color blanco, de 320x255x270 mm, para un rollo de papel mecha de 195 mm de diámetro. (material) | 1.000 | 88.75 | 88.75 |
| op00ato010 |  | Atornillador. | 1.000 | 0.00 | 0.00 |
| op00tal010 |  | Taladro. | 1.000 | 0.00 | 0.00 |
| mo107 | h | Principiante de plomería. (mano de obra) | 0.173 | 10.99 | 1.90 |
| % | % | Herramientas | 2 % | 90.65 | 1.81 |
|  |  | Costes directos |  |  | 92.46 |
