# Mampara para tina de baño

- Propiedad del archivo: CYPE INGENIEROS, S.A.
- Formato: FIEBDC-3/2002
- Ámbito geográfico: Panamá
- Divisa: USD
- Costes indirectos: 3.00 %
- Gastos generales: 13.00 %
- Beneficio industrial: 6.00 %
- IVA: 13.00 %

## S Señalización y equipamiento

### SM Baños

#### SMM Mamparas

**SMM010** Ud Mampara para tina de baño.
Mampara frontal para tina de baño, de 1000 a 1100 mm de anchura y 1600 mm de altura, formada por una puerta corrediza y un panel fijo, de vidrio transparente con perfiles de aluminio acabado blanco y una mampara lateral fija de 700 a 750 mm de anchura. Incluso fijaciones y sellado de juntas.
Incluye: Replanteo y marcado de los puntos de fijación. Instalación de los perfiles que forman la mampara para tina de baño. Montaje del panel y de la puerta. Montaje de los accesorios. Sellado de las juntas.
Criterio de medición de proyecto: Número de unidades previstas, según documentación gráfica de Proyecto.
Criterio de medición de obra: Se medirá el número de unidades realmente colocadas según especificaciones de Proyecto.

| Código | Ud | Descripción | Rendimiento | Precio | Importe |
|---|---|---|---|---|---|
| mt31mas020a | Ud | Mampara frontal para tina de baño, de 1000 a 1100 mm de anchura y 1600 mm de altura, formada por una puerta corrediza y un panel fijo, de vidrio transparente con perfiles de aluminio acabado blanco, incluso elementos de fijación. (material) | 1.000 | 849.93 | 849.93 |
| mt31mas065aa | Ud | Mampara lateral fija para tina de baño, de 700 a 750 mm de anchura y 1600 mm de altura, de vidrio transparente con perfiles de aluminio acabado blanco, incluso elementos de fijación. (material) | 1.000 | 781.23 | 781.23 |
| op00ato010 |  | Atornillador. | 1.000 | 0.00 | 0.00 |
| mo011 | h | Montador. (mano de obra) | 2.741 | 18.33 | 50.24 |
| mo080 | h | Principiante de montador. (mano de obra) | 2.741 | 11.44 | 31.36 |
| % | % | Herramientas | 2 % | 1712.76 | 34.26 |
|  |  | Costes directos |  |  | 1747.02 |
