# Sobre de aglomerado de cuarzo

- Propiedad del archivo: CYPE INGENIEROS, S.A.
- Formato: FIEBDC-3/2002
- Ámbito geográfico: Panamá
- Divisa: USD
- Costes indirectos: 3.00 %
- Gastos generales: 13.00 %
- Beneficio industrial: 6.00 %
- IVA: 13.00 %

## S Señalización y equipamiento

### SN Sobres

#### SNA De aglomerado de cuarzo

**SNA010** Ud Sobre de aglomerado de cuarzo.
Sobre de aglomerado de cuarzo blanco, acabado pulido, de 350 cm de longitud, 60 cm de anchura y 2 cm de espesor, canto simple recto, con los bordes ligeramente biselados, formación de 1 hueco con sus cantos pulidos, y copete perimetral de 5 cm de altura y 2 cm de espesor, con el borde recto. Incluso replanteo; soportes y anclajes de acero galvanizado; resolución de esquinas, ángulos, cantos y remates; uniones entre piezas y encuentros con paramentos, sellados con silicona; nivelado y acuñado; eliminación de restos y limpieza.
Incluye: Replanteo y trazado del sobre. Colocación y fijación de los soportes y anclajes. Colocación, ajuste y fijación de las piezas que componen el sobre. Colocación de copete perimetral.
Criterio de medición de proyecto: Número de unidades previstas, según documentación gráfica de Proyecto. No se han duplicado esquinas en la medición de la longitud del sobre.
Criterio de medición de obra: Se medirá el número de unidades realmente ejecutadas según especificaciones de Proyecto.

| Código | Ud | Descripción | Rendimiento | Precio | Importe |
|---|---|---|---|---|---|
| mt19egl020a | m² | Sobre de aglomerado de cuarzo blanco, acabado pulido, de 2 cm de espesor. (material) | 2.275 | 123.20 | 280.28 |
| mt19ewa030aaa | m | Formación de canto simple recto con los bordes ligeramente biselados, en sobre de piedra natural. (material) | 4.700 | 7.19 | 33.79 |
| mt19ewa040a | m | Formación de canto recto en copete de piedra natural, para el encuentro entre el sobre y el paramento vertical. (material) | 3.500 | 7.19 | 25.17 |
| mt19ewa010j | Ud | Formación de hueco con los cantos pulidos, en sobre de cuarzo sintético. (material) | 1.000 | 56.18 | 56.18 |
| mt19ewa020 | Ud | Material auxiliar para anclaje de sobre. (material) | 3.500 | 15.24 | 53.34 |
| mt19egl025 | l | Masilla tixotrópica, de color a elegir, de alta durabilidad y estabilidad de color tras el endurecimiento, para aplicar como material de rejuntado de elementos de aglomerado de cuarzo. (material) | 0.047 | 34.87 | 1.64 |
| op00ato010 |  | Atornillador. | 1.000 | 0.00 | 0.00 |
| op00amo010 |  | Amoladora o radial. | 1.000 | 0.00 | 0.00 |
| op00sie030 |  | Sierra de disco de diamante, para mesa de trabajo, de corte húmedo. | 1.000 | 0.00 | 0.00 |
| op00tal010 |  | Taladro. | 1.000 | 0.00 | 0.00 |
| mo011 | h | Montador. (mano de obra) | 4.342 | 18.33 | 79.59 |
| mo080 | h | Principiante de montador. (mano de obra) | 4.562 | 11.44 | 52.19 |
| % | % | Herramientas | 2 % | 582.18 | 11.64 |
|  |  | Costes directos |  |  | 593.82 |
