# Grama

- Propiedad del archivo: CYPE INGENIEROS, S.A.
- Formato: FIEBDC-3/2002
- Ámbito geográfico: Panamá
- Divisa: USD
- Costes indirectos: 3.00 %
- Gastos generales: 13.00 %
- Beneficio industrial: 6.00 %
- IVA: 13.00 %

## U Urbanización interior del terreno

### UJ Jardinería

#### UJC Tepes y gramas

**UJC020** m² Grama.
Grama por siembra de mezcla de semillas de lodium, agrostis, festuca y poa.
Incluye: Preparación del terreno y abonado de fondo. Rastrillado y retirada de todo material de tamaño superior a 2 cm. Distribución de semillas. Tapado con mantillo. Primer riego.
Criterio de medición de proyecto: Superficie medida en proyección horizontal, según documentación gráfica de Proyecto.
Criterio de medición de obra: Se medirá, en proyección horizontal, la superficie realmente ejecutada según especificaciones de Proyecto.

| Código | Ud | Descripción | Rendimiento | Precio | Importe |
|---|---|---|---|---|---|
| mt48tis010a | kg | Mezcla de semilla para grama. (material) | 0.030 | 7.61 | 0.23 |
| mt48tie030a | m³ | Tierra vegetal cribada, suministrada a granel. (material) | 0.150 | 28.75 | 4.31 |
| mt48tie040 | kg | Mantillo limpio cribado. (material) | 6.000 | 0.04 | 0.24 |
| mt48tif020a | kg | Abono para presiembra de grama. (material) | 0.100 | 1.75 | 0.18 |
| mt08aaa010a | m³ | Agua. (material) | 0.150 | 2.00 | 0.30 |
| mq09rod010 | h | Rodillo ligero. (maquinaria) | 0.029 | 4.54 | 0.13 |
| mq09mot010 | h | Motocultor 60/80 cm. (maquinaria) | 0.058 | 3.50 | 0.20 |
| mo040 | h | Jardinero. (mano de obra) | 0.113 | 17.17 | 1.94 |
| mo115 | h | Ayudante de jardinería. (mano de obra) | 0.226 | 10.59 | 2.39 |
| % | % | Herramientas | 2 % | 9.92 | 0.20 |
|  |  | Costes directos |  |  | 10.12 |
