# Borde de piezas prefabricadas de concreto, para protección de alcorque

- Propiedad del archivo: CYPE INGENIEROS, S.A.
- Formato: FIEBDC-3/2002
- Ámbito geográfico: Panamá
- Divisa: USD
- Costes indirectos: 3.00 %
- Gastos generales: 13.00 %
- Beneficio industrial: 6.00 %
- IVA: 13.00 %

## U Urbanización interior del terreno

### UM Mobiliario urbano

#### UMA Protecciones de alcorques

**UMA010** Ud Borde de piezas prefabricadas de concreto, para protección de alcorque.
Formación de borde de delimitación de alcorque cuadrado, mediante el conjunto de cuatro piezas prefabricadas de concreto, de 120x120 cm y 100 cm de diámetro interior, gris, apoyado el conjunto sobre una losa sobre relleno de concreto f'c=210 kg/cm² (3000 psi), clase de exposición F0 S0 P0 C0, tamaño máximo del agregado 25 mm (1" ASTM Nº 57), consistencia plástica de 15 cm de espesor, a realizar sobre una base firme existente, no incluida en este precio. Incluso excavación y rejuntado con mortero de cemento, confeccionado en obra, dosificación 1:6.
Incluye: Replanteo de alineaciones y niveles. Excavación. Vaciado y extendido del concreto. Colocación de las piezas. Asentado y nivelación. Relleno de juntas con mortero.
Criterio de medición de proyecto: Número de unidades previstas, según documentación gráfica de Proyecto.
Criterio de medición de obra: Se medirá el número de unidades realmente ejecutadas según especificaciones de Proyecto.

| Código | Ud | Descripción | Rendimiento | Precio | Importe |
|---|---|---|---|---|---|
| mt10hmf100anc | m³ | Concreto simple f'c=210 kg/cm² (3000 psi), clase de exposición F0 S0 P0 C0, tamaño máximo del agregado 25 mm (1" ASTM Nº 57), consistencia plástica, premezclado, según ACI 318. (material) | 0.210 | 115.95 | 24.35 |
| mt08aaa010a | m³ | Agua. (material) | 0.006 | 2.00 | 0.01 |
| mt01arg005a | t | Arena de cantera, para mortero preparado en obra. (material) | 0.002 | 23.51 | 0.05 |
| mt08cem000h | kg | Cemento gris en sacos. (material) | 0.250 | 0.19 | 0.05 |
| mt52alc020b | Ud | Conjunto de cuatro piezas prefabricadas de concreto, para formación de borde de delimitación de alcorque cuadrado, de 120x120 cm y 100 cm de diámetro interior, gris. (material) | 1.000 | 62.73 | 62.73 |
| mq06hor010 | h | Concretera eléctrica con una capacidad de amasado de 160 l. (maquinaria) | 0.006 | 4.00 | 0.02 |
| au00auh040 |  | Vibrador de concreto, eléctrico. | 1.000 | 0.00 | 0.00 |
| mo041 | h | Albañil especializado en mampostería de obra civil. (mano de obra) | 0.352 | 17.17 | 6.04 |
| mo087 | h | Principiante de albañilería de obra civil. (mano de obra) | 0.186 | 11.01 | 2.05 |
| % | % | Herramientas | 2 % | 95.30 | 1.91 |
|  |  | Costes directos |  |  | 97.21 |
