# Ménsula de concreto lanzado para borde de piscina con skimmer

- Propiedad del archivo: CYPE INGENIEROS, S.A.
- Formato: FIEBDC-3/2002
- Ámbito geográfico: Panamá
- Divisa: USD
- Costes indirectos: 3.00 %
- Gastos generales: 13.00 %
- Beneficio industrial: 6.00 %
- IVA: 13.00 %

## U Urbanización interior del terreno

### UP Piscinas

#### UPG Vasos, ménsulas y escaleras

**UPG030** m³ Ménsula de concreto lanzado para borde de piscina con skimmer.
Ménsula de concreto lanzado para borde de piscina con skimmer, realizada con concreto f'c=350 kg/cm² (5000 psi), clase de exposición F0 S0 P1 C2, tamaño máximo del agregado 9,5 mm (3/8" ASTM Nº 8), consistencia blanda, lanzado por vía húmeda, y acero Grado 60 (fy=4200 kg/cm²), con una cuantía aproximada de 10 kg/m³; cimbra perdida formado por tableros cerámicos huecos machihembrados, para revestir, 50x20x3 cm, con las testas rectas, y ladrillos cerámicos huecos dobles, para revestir, 24x11,5x9 cm, con juntas de 10 mm de espesor, recibidos con mortero de cemento confeccionado en obra, con 250 kg/m³ de cemento, color gris, dosificación 1:6, suministrado en sacos. Incluso alambre de atar y separadores.
Criterio de valoración económica: El precio incluye el corte, doblado y conformado de la armadura en taller de obra y el montaje en el lugar definitivo de su colocación en obra, pero no incluye las tuberías de desagüe, los skimmers, las boquillas de impulsión ni la toma del limpiafondos.
Incluye: Preparación de la superficie de apoyo. Preparación del mortero. Colocación de los tableros. Asiento de la primera hilada de ladrillos sobre capa de mortero. Colocación y aplomado de miras de referencia. Tendido de hilos entre miras. Colocación de los ladrillos por hiladas a nivel. Colocación de las armaduras con separadores homologados. Proyección del concreto en capas sucesivas. Curado del concreto.
Criterio de medición de proyecto: Volumen medido sobre las secciones teóricas de la excavación, según documentación gráfica de Proyecto.
Criterio de medición de obra: Se medirá el volumen teórico ejecutado según especificaciones de Proyecto, sin incluir los incrementos por excesos de excavación no autorizados.

| Código | Ud | Descripción | Rendimiento | Precio | Importe |
|---|---|---|---|---|---|
| mt04lvg020a | Ud | Tablero cerámico hueco machihembrado, para revestir, 50x20x3 cm, con las testas rectas. (material) | 16.667 | 0.88 | 14.67 |
| mt04lvc010c | Ud | Ladrillo cerámico hueco doble, para revestir, 24x11,5x9 cm, densidad 780 kg/m³. (material) | 72.464 | 0.41 | 29.71 |
| mt08aaa010a | m³ | Agua. (material) | 0.004 | 2.04 | 0.01 |
| mt01arg005a | t | Arena de cantera, para mortero preparado en obra. (material) | 0.019 | 23.95 | 0.46 |
| mt08cem000h | kg | Cemento gris en sacos. (material) | 2.911 | 0.20 | 0.58 |
| mt07aco020a | Ud | Separador homologado para fundaciones. (material) | 10.000 | 0.20 | 2.00 |
| mt07aco110c | kg | Acero en varillas corrugadas, Grado 60 (fy=4200 kg/cm²), de varios diámetros, según ASTM A 615. (material) | 10.500 | 0.92 | 9.66 |
| mt08var050 | kg | Alambre galvanizado para atar, de 1,30 mm de diámetro. (material) | 0.120 | 2.04 | 0.24 |
| mt10hes200b | m³ | Concreto para lanzar, f'c=350 kg/cm² (5000 psi), clase de exposición F0 S0 P1 C2, tamaño máximo del agregado 9,5 mm (3/8" ASTM Nº 8), consistencia blanda, con una dosificación de cemento de 400 kg/m³, premezclado. (material) | 1.050 | 157.32 | 165.19 |
| mq06hor010 | h | Concretera eléctrica con una capacidad de amasado de 160 l. (maquinaria) | 0.009 | 4.10 | 0.04 |
| mq06gun010 | h | Lanzadora de concreto por vía húmeda 33 kW. (maquinaria) | 0.038 | 41.56 | 1.58 |
| op00amo010 |  | Amoladora o radial. | 1.000 | 0.00 | 0.00 |
| mo041 | h | Albañil especializado en mampostería de obra civil. (mano de obra) | 0.057 | 17.84 | 1.02 |
| mo087 | h | Principiante de albañilería de obra civil. (mano de obra) | 0.161 | 11.44 | 1.84 |
| mo043 | h | Reforzador. (mano de obra) | 0.092 | 18.57 | 1.71 |
| mo090 | h | Principiante de reforzador. (mano de obra) | 0.103 | 11.90 | 1.23 |
| % | % | Herramientas | 2 % | 229.94 | 4.60 |
|  |  | Costes directos |  |  | 234.54 |
