# Proyector subacuático para piscina de vaso de concreto

- Propiedad del archivo: CYPE INGENIEROS, S.A.
- Formato: FIEBDC-3/2002
- Ámbito geográfico: Panamá
- Divisa: USD
- Costes indirectos: 3.00 %
- Gastos generales: 13.00 %
- Beneficio industrial: 6.00 %
- IVA: 13.00 %

## U Urbanización interior del terreno

### UP Piscinas

#### UPI Equipos de iluminación

**UPI020** Ud Proyector subacuático para piscina de vaso de concreto.
Proyector de luz blanca, de plástico, de color blanco, con embellecedor de color gris, de 14,5 W de potencia, clase de eficiencia energética E, temperatura de color 3000 K, flujo luminoso 1485 lúmenes, alimentación a 12 V, protección IP68, para piscina de vaso de concreto, con fijación mediante cruz, tacos y tornillos. Incluso accesorios, sujeciones y material auxiliar.
Incluye: Montaje y fijación. Conexionado. Comprobación de su correcto funcionamiento.
Criterio de medición de proyecto: Número de unidades previstas, según documentación gráfica de Proyecto.
Criterio de medición de obra: Se medirá el número de unidades realmente ejecutadas según especificaciones de Proyecto.

| Código | Ud | Descripción | Rendimiento | Precio | Importe |
|---|---|---|---|---|---|
| mt47pil120da | Ud | Proyector de luz blanca, de plástico, de color blanco, con embellecedor de color gris, de 14,5 W de potencia, clase de eficiencia energética E, temperatura de color 3000 K, flujo luminoso 1485 lúmenes, alimentación a 12 V, protección IP68, para piscina de vaso de concreto, con fijación mediante cruz, tacos y tornillos. (material) | 1.000 | 341.69 | 341.69 |
| mt34www011 | Ud | Material auxiliar para instalación de aparatos de iluminación. (material) | 1.000 | 1.25 | 1.25 |
| mo003 | h | Instalador instalador electricista. (mano de obra) | 0.458 | 17.64 | 8.08 |
| mo102 | h | Principiante de instalador electricista. (mano de obra) | 0.458 | 10.99 | 5.03 |
| % | % | Herramientas | 2 % | 356.05 | 7.12 |
|  |  | Costes directos |  |  | 363.17 |
