# Boca de riego

- Propiedad del archivo: CYPE INGENIEROS, S.A.
- Formato: FIEBDC-3/2002
- Ámbito geográfico: Panamá
- Divisa: USD
- Costes indirectos: 3.00 %
- Gastos generales: 13.00 %
- Beneficio industrial: 6.00 %
- IVA: 13.00 %

## U Urbanización interior del terreno

### UR Riego

#### URE Equipos

**URE010** Ud Boca de riego.
Boca de riego tipo jardín, de latón, conexión de 3/4" de diámetro, con toma roscada para acoplamiento de la manguera de 3/4" de diámetro, enterrada. Incluso accesorios de conexión a la tubería de abastecimiento y distribución.
Incluye: Instalación en el terreno y conexión hidráulica a la tubería de abastecimiento y distribución. Relleno de la zanja. Limpieza hidráulica de la unidad.
Criterio de medición de proyecto: Número de unidades previstas, según documentación gráfica de Proyecto.
Criterio de medición de obra: Se medirá el número de unidades realmente ejecutadas según especificaciones de Proyecto.

| Código | Ud | Descripción | Rendimiento | Precio | Importe |
|---|---|---|---|---|---|
| mt48wwg110b | Ud | Boca de riego tipo jardín, de latón, conexión de 3/4" de diámetro. (material) | 1.000 | 49.56 | 49.56 |
| mt48wwg111a | Ud | Toma roscada para boca de riego y conexión para acoplamiento de la manguera de 3/4" de diámetro. (material) | 1.000 | 41.30 | 41.30 |
| mt37tpj023dc | Ud | Collarín de toma de PP con dos tornillos, para tubo de 40 mm de diámetro exterior, con toma para conexión roscada de 1" de diámetro, PN=16 atm, con juntas elásticas de EPDM, según ISO 15874-3. (material) | 1.000 | 4.45 | 4.45 |
| mt37tpa030ba | m | Tubo de polietileno PE 40 de color negro con bandas de color azul, de 25 mm de diámetro exterior y 3,5 mm de espesor, PN=10 atm. (material) | 1.000 | 2.33 | 2.33 |
| mo008 | h | Plomero. (mano de obra) | 0.210 | 17.64 | 3.70 |
| mo107 | h | Principiante de plomería. (mano de obra) | 0.210 | 10.99 | 2.31 |
| % | % | Herramientas | 2 % | 103.65 | 2.07 |
|  |  | Costes directos |  |  | 105.72 |
