# Muro de concreto para vallado de terreno

- Propiedad del archivo: CYPE INGENIEROS, S.A.
- Formato: FIEBDC-3/2002
- Ámbito geográfico: Panamá
- Divisa: USD
- Costes indirectos: 3.00 %
- Gastos generales: 13.00 %
- Beneficio industrial: 6.00 %
- IVA: 13.00 %

## U Urbanización interior del terreno

### UV Cerramientos exteriores

#### UVM Muros

**UVM020** m Muro de concreto para vallado de terreno.
Vallado de terreno formado por muro continuo de concreto armado, de 1 m de altura y 15 cm de espesor, realizado con concreto f'c=210 kg/cm² (3000 psi), clase de exposición F0 S0 P0 C0, tamaño máximo del agregado 25 mm (1" ASTM Nº 57), consistencia blanda, preparado en obra, y malla electrosoldada tipo 6x6 10/10 de acero Grado 70, con barras separadas 15,24x15,24 cm de Ø 3,43 mm; construcción y desmontaje del sistema de cimbra recuperable metálico para acabado visto. Incluso berenjenos para biselado de cantos y separadores.
Incluye: Limpieza y preparación de la superficie de apoyo. Replanteo. Colocación y aplomado de la malla electrosoldada con separadores homologados. Colocación de berenjenos en la cimbra. Montaje del sistema de cimbra del murete. Formación de juntas. Preparación del concreto. Vaciado y compactación del concreto. Desmontaje de la cimbra. Curado del concreto.
Criterio de medición de proyecto: Longitud medida según documentación gráfica de Proyecto, deduciendo la longitud de los huecos de puertas y cancelas.
Criterio de medición de obra: Se medirá la longitud realmente ejecutada según especificaciones de Proyecto, deduciendo la longitud de los huecos de puertas y cancelas.

| Código | Ud | Descripción | Rendimiento | Precio | Importe |
|---|---|---|---|---|---|
| mt07aco020d | Ud | Separador homologado para muros. (material) | 2.400 | 0.08 | 0.19 |
| mt08eme030c | m² | Sistema de cimbra a dos caras, para muros, formado por paneles metálicos modulares, hasta 3 m de altura, incluso elementos para paso de instalaciones. (material) | 2.000 | 28.45 | 56.90 |
| mt07ame120aa | m² | Malla electrosoldada tipo 6x6 10/10 de acero Grado 70, con varillas lisas espaciadas 15,24x15,24 cm de 3,43 mm de diámetro, según ASTM A 185 y ASTM A 497. (material) | 1.100 | 1.12 | 1.23 |
| mt08var040a | Ud | Berenjeno de PVC, de varias dimensiones y 2500 mm de longitud. (material) | 1.000 | 0.73 | 0.73 |
| mt08aaa010a | m³ | Agua. (material) | 0.033 | 2.00 | 0.07 |
| mt01arg000h | m³ | Arena cribada. (material) | 0.088 | 19.90 | 1.75 |
| mt01arg001hq | m³ | Agregado grueso homogeneizado, de tamaño máximo 25 mm (1" ASTM Nº 57). (material) | 0.132 | 25.81 | 3.41 |
| mt08cem000h | kg | Cemento gris en sacos. (material) | 55.125 | 0.19 | 10.47 |
| mq06hor010 | h | Concretera eléctrica con una capacidad de amasado de 160 l. (maquinaria) | 0.110 | 4.00 | 0.44 |
| au00auh040 |  | Vibrador de concreto, eléctrico. | 1.000 | 0.00 | 0.00 |
| mo042 | h | Albañil especializado en mampostería reforzador. (mano de obra) | 0.369 | 17.87 | 6.59 |
| mo089 | h | Principiante de albañil especializado en mampostería reforzador. (mano de obra) | 0.369 | 11.45 | 4.23 |
| mo113 | h | Peón de albañilería. (mano de obra) | 0.187 | 10.59 | 1.98 |
| mo112 | h | Ayudante de albañilería. (mano de obra) | 0.196 | 10.77 | 2.11 |
| % | % | Herramientas | 2 % | 90.10 | 1.80 |
|  |  | Costes directos |  |  | 91.90 |
