# Vereda continua de concreto tratado superficialmente con endurecedor o colorante

- Propiedad del archivo: CYPE INGENIEROS, S.A.
- Formato: FIEBDC-3/2002
- Ámbito geográfico: Panamá
- Divisa: USD
- Costes indirectos: 3.00 %
- Gastos generales: 13.00 %
- Beneficio industrial: 6.00 %
- IVA: 13.00 %

## U Urbanización interior del terreno

### UX Pistas y veredas

#### UXC Continuos de concreto

**UXC020** m² Vereda continua de concreto tratado superficialmente con endurecedor o colorante.
Vereda continua de concreto con adición de fibras, con juntas, de 10 cm de espesor, realizada con concreto f'c=175 kg/cm² (2500 psi), clase de exposición F0 S0 P0 C0, tamaño máximo del agregado 9,5 mm (3/8" ASTM Nº 8), consistencia blanda, preparado en obra y vaciado con medios manuales con un contenido de fibras sin función estructural, fibras de vidrio resistentes a los álcalis (AR) de 2 kg/m³, extendido y vibrado manual mediante regla vibrante; tratada superficialmente con capa de rodadura de mortero decorativo de rodadura para pavimento de concreto, color blanco, compuesto de cemento, agregados de sílice, aditivos orgánicos y pigmentos, con un rendimiento aproximado de 3 kg/m², espolvoreado manualmente sobre el concreto aún fresco y posterior frotachado mecánico de toda la superficie hasta conseguir que el mortero quede totalmente integrado en el concreto.
Criterio de valoración económica: El precio no incluye la base de la losa sobre relleno ni la ejecución y el sellado de las juntas.
Incluye: Preparación y limpieza de la superficie soporte. Replanteo de las juntas de construcción, de dilatación y de retracción. Colocación de cimbras. Tendido de niveles mediante toques, maestras de concreto o reglas. Riego de la superficie base. Conexionado, anclaje y emboquillado de las redes de instalaciones proyectadas. Preparación del concreto. Vaciado, extendido y vibrado del concreto. Curado del concreto. Aplicación manual del mortero, asegurándose de la total cubrición del concreto fresco. Retirada de cimbras. Fratasado mecánico de la superficie.
Criterio de medición de proyecto: Superficie medida en proyección horizontal, según documentación gráfica de Proyecto.
Criterio de medición de obra: Se medirá, en proyección horizontal, la superficie realmente ejecutada según especificaciones de Proyecto.

| Código | Ud | Descripción | Rendimiento | Precio | Importe |
|---|---|---|---|---|---|
| mt08aaa010a | m³ | Agua. (material) | 0.022 | 2.00 | 0.04 |
| mt01arg000h | m³ | Arena cribada. (material) | 0.050 | 19.90 | 1.00 |
| mt01arg001ha | m³ | Agregado grueso homogeneizado, de tamaño máximo 9,5 mm (3/8" ASTM Nº 8). (material) | 0.088 | 25.29 | 2.23 |
| mt08cem000h | kg | Cemento gris en sacos. (material) | 32.256 | 0.19 | 6.13 |
| mt09wnc011ba | kg | Mortero decorativo de rodadura para pavimento de concreto, color blanco, compuesto de cemento, agregados de sílice, aditivos orgánicos y pigmentos. (material) | 3.000 | 0.54 | 1.62 |
| mq06vib020 | h | Regla vibrante de 3 m. (maquinaria) | 0.019 | 6.06 | 0.12 |
| mq06fra010 | h | Fratasadora mecánica de concreto. (maquinaria) | 0.638 | 6.58 | 4.20 |
| mo041 | h | Albañil especializado en mampostería de obra civil. (mano de obra) | 0.380 | 17.17 | 6.52 |
| mo087 | h | Principiante de albañilería de obra civil. (mano de obra) | 0.491 | 11.01 | 5.41 |
| % | % | Herramientas | 2 % | 27.27 | 0.55 |
|  |  | Costes directos |  |  | 27.82 |
