# Ensayo de cal

- Propiedad del archivo: CYPE INGENIEROS, S.A.
- Formato: FIEBDC-3/2002
- Ámbito geográfico: Panamá
- Divisa: USD
- Costes indirectos: 3.00 %
- Gastos generales: 13.00 %
- Beneficio industrial: 6.00 %
- IVA: 13.00 %

## X Control de calidad y ensayos

### XA Morteros, yesos, cales, escayolas y cementos

#### XAC Cales

**XAC010** Ud Ensayo de cal.
Ensayos a realizar en laboratorio acreditado en el área técnica correspondiente, sobre una muestra de cal, tomada en obra, para la determinación de las siguientes características: finura de molido, estabilidad de volumen, análisis químico, principio y fin de fraguado y resistencia a compresión. Incluso desplazamiento a obra e informe de resultados.
Incluye: Desplazamiento a obra. Toma de muestras. Realización de ensayos. Redacción de informe de los resultados de los ensayos realizados.
Criterio de medición de proyecto: Ensayo a realizar, según documentación del Plan de control de calidad.

| Código | Ud | Descripción | Rendimiento | Precio | Importe |
|---|---|---|---|---|---|
| mt49des010 | Ud | Repercusión de desplazamiento a obra para la toma de muestras. (material) | 1.000 | 0.99 | 0.99 |
| mt49cal020 | Ud | Toma en obra de muestras de cales aéreas o hidráulicas, cuyo peso no exceda de 50 kg. (material) | 1.000 | 42.92 | 42.92 |
| mt49cal040 | Ud | Ensayo para determinar la finura de molido de cales aéreas o hidráulicas. (material) | 1.000 | 116.44 | 116.44 |
| mt49cal050 | Ud | Ensayo para determinar la estabilidad de volumen, por el método de Le Chatelier, de cales aéreas o hidráulicas. (material) | 1.000 | 124.90 | 124.90 |
| mt49cal060 | Ud | Análisis químico completo de las cales. (material) | 1.000 | 275.56 | 275.56 |
| mt49cal070 | Ud | Ensayo mecánico de cales aéreas o hidráulicas para determinar el principio y fin de fraguado y la resistencia a compresión. (material) | 1.000 | 224.59 | 224.59 |
| mt49cal030 | Ud | Informe de resultados de los ensayos realizados sobre una muestra de cal aérea o hidráulica. (material) | 1.000 | 128.75 | 128.75 |
| % | % | Herramientas | 2 % | 914.15 | 18.28 |
|  |  | Costes directos |  |  | 932.43 |
