# Ensayo de especímenes prismáticos (vigas)

- Propiedad del archivo: CYPE INGENIEROS, S.A.
- Formato: FIEBDC-3/2002
- Ámbito geográfico: Panamá
- Divisa: USD
- Costes indirectos: 3.00 %
- Gastos generales: 13.00 %
- Beneficio industrial: 6.00 %
- IVA: 13.00 %

## X Control de calidad y ensayos

### XA Morteros, yesos, cales, escayolas y cementos

#### XAM Morteros

**XAM030** Ud Ensayo de especímenes prismáticos (vigas).
Ensayos a realizar en laboratorio acreditado en el área técnica correspondiente, sobre una serie de especímenes prismáticos (vigas) de mortero de cemento, tomadas en obra, para la determinación de las siguientes características: resistencia a flexión y compresión, succión de agua, absorción de agua. Incluso desplazamiento a obra e informe de resultados.
Incluye: Desplazamiento a obra. Toma de muestras. Fabricación y curado de cilindros y realización de ensayos. Redacción de informe de los resultados de los ensayos realizados.
Criterio de medición de proyecto: Ensayo a realizar, según documentación del Plan de control de calidad.

| Código | Ud | Descripción | Rendimiento | Precio | Importe |
|---|---|---|---|---|---|
| mt49des010 | Ud | Repercusión de desplazamiento a obra para la toma de muestras. (material) | 1.000 | 0.99 | 0.99 |
| mt49moc020 | Ud | Toma en obra de muestras de mortero de cemento, cuyo peso no exceda de 50 kg. (material) | 1.000 | 42.92 | 42.92 |
| mt49moc030 | Ud | Ensayo mecánico para determinar las resistencias a flexión y compresión a 3, 7 y 28 días de edad sobre nueve cilindros de 4x4x16 cm, fabricados y curados en laboratorio. (material) | 1.000 | 212.57 | 212.57 |
| mt49moc080 | Ud | Ensayo para determinar la succión de una muestra de mortero, sobre seis cilindros de 4x4x16 cm, previamente fabricadas. (material) | 1.000 | 176.94 | 176.94 |
| mt49moc090 | Ud | Ensayo para determinar la absorción de agua de una muestra de mortero, sobre tres cilindros de 4x4x16 cm, previamente fabricadas. (material) | 1.000 | 130.23 | 130.23 |
| mt49moc120 | Ud | Informe de resultados de los ensayos realizados sobre una muestra de mortero de cemento. (material) | 1.000 | 128.75 | 128.75 |
| % | % | Herramientas | 2 % | 692.40 | 13.85 |
|  |  | Costes directos |  |  | 706.25 |
