# Ensayo de lechada bituminosa

- Propiedad del archivo: CYPE INGENIEROS, S.A.
- Formato: FIEBDC-3/2002
- Ámbito geográfico: Panamá
- Divisa: USD
- Costes indirectos: 3.00 %
- Gastos generales: 13.00 %
- Beneficio industrial: 6.00 %
- IVA: 13.00 %

## X Control de calidad y ensayos

### XH Materiales bituminosos

#### XHB Mezclas bituminosas

**XHB020** Ud Ensayo de lechada bituminosa.
Ensayos a realizar en laboratorio acreditado en el área técnica correspondiente, sobre una muestra de lechada bituminosa, tomada en obra, para la determinación de las siguientes características: par de torsión. Incluso desplazamiento a obra, toma de muestra e informe de resultados.
Incluye: Desplazamiento a obra. Toma de muestras. Realización de ensayos. Redacción de informe de los resultados de los ensayos realizados.
Criterio de medición de proyecto: Ensayo a realizar, según documentación del Plan de control de calidad.

| Código | Ud | Descripción | Rendimiento | Precio | Importe |
|---|---|---|---|---|---|
| mt49des010 | Ud | Repercusión de desplazamiento a obra para la toma de muestras. (material) | 1.000 | 1.01 | 1.01 |
| mt49lbi005 | Ud | Toma de una muestra de lechada bituminosa. (material) | 1.000 | 34.11 | 34.11 |
| mt49lbi020 | Ud | Ensayo para determinar el par de torsión de una muestra de lechada bituminosa. (material) | 1.000 | 136.44 | 136.44 |
| mt49lbi120 | Ud | Informe de resultados de los ensayos realizados sobre una muestra de lechada bituminosa. (material) | 1.000 | 131.18 | 131.18 |
| % | % | Herramientas | 2 % | 302.74 | 6.05 |
|  |  | Costes directos |  |  | 308.79 |
