# Ensayo destructivo de perfiles laminados

- Propiedad del archivo: CYPE INGENIEROS, S.A.
- Formato: FIEBDC-3/2002
- Ámbito geográfico: Panamá
- Divisa: USD
- Costes indirectos: 3.00 %
- Gastos generales: 13.00 %
- Beneficio industrial: 6.00 %
- IVA: 13.00 %

## X Control de calidad y ensayos

### XM Estructuras metálicas

#### XMP Perfiles laminados

**XMP010** Ud Ensayo destructivo de perfiles laminados.
Ensayos a realizar en laboratorio acreditado en el área técnica correspondiente, sobre una muestra de perfil laminado para uso en estructura metálica, tomada en obra, para la determinación de las siguientes características: límite elástico aparente, resistencia a tracción, módulo de elasticidad, alargamiento y estricción, según ISO 6892-1; doblado a 180°, según ISO 7438; índice de resiliencia. Incluso desplazamiento a obra e informe de resultados.
Incluye: Desplazamiento a obra. Toma de muestras. Realización de ensayos. Redacción de informe de los resultados de los ensayos realizados.
Criterio de medición de proyecto: Ensayo a realizar, según documentación del Plan de control de calidad.

| Código | Ud | Descripción | Rendimiento | Precio | Importe |
|---|---|---|---|---|---|
| mt49des010 | Ud | Repercusión de desplazamiento a obra para la toma de muestras. (material) | 1.000 | 0.99 | 0.99 |
| mt49pma020 | Ud | Toma en obra de muestras de perfil laminado en estructura metálica, cuyo peso no exceda de 50 kg. (material) | 1.000 | 42.92 | 42.92 |
| mt49pma050 | Ud | Ensayo a tracción para determinar el límite elástico aparente, la resistencia a tracción, el módulo de elasticidad, el alargamiento y la estricción de una muestra de perfil laminado en estructura metálica, según ISO 6892-1. (material) | 1.000 | 75.30 | 75.30 |
| mt49pma080 | Ud | Ensayo de doblado a 180° sobre una muestra de perfil laminado en estructura metálica, según ISO 7438. (material) | 1.000 | 32.62 | 32.62 |
| mt49pma090 | Ud | Ensayo para determinar el índice de resiliencia de una muestra de perfil laminado en estructura metálica. (material) | 1.000 | 24.85 | 24.85 |
| mt49pma030 | Ud | Informe de resultados de los ensayos realizados sobre una muestra de perfil laminado en estructura metálica. (material) | 1.000 | 128.75 | 128.75 |
| % | % | Herramientas | 2 % | 305.43 | 6.11 |
|  |  | Costes directos |  |  | 311.54 |
