# Ensayo de tejas de concreto

- Propiedad del archivo: CYPE INGENIEROS, S.A.
- Formato: FIEBDC-3/2002
- Ámbito geográfico: Panamá
- Divisa: USD
- Costes indirectos: 3.00 %
- Gastos generales: 13.00 %
- Beneficio industrial: 6.00 %
- IVA: 13.00 %

## X Control de calidad y ensayos

### XP Prefabricados de concreto

#### XPT Tejas

**XPT010** Ud Ensayo de tejas de concreto.
Ensayos a realizar en laboratorio acreditado en el área técnica correspondiente, sobre una muestra de teja de concreto, tomada en obra, para la determinación de las siguientes características: resistencia a flexión, resistencia al impacto, permeabilidad al agua. Incluso desplazamiento a obra e informe de resultados.
Incluye: Desplazamiento a obra. Toma de muestras. Realización de ensayos. Redacción de informe de los resultados de los ensayos realizados.
Criterio de medición de proyecto: Ensayo a realizar, según documentación del Plan de control de calidad.

| Código | Ud | Descripción | Rendimiento | Precio | Importe |
|---|---|---|---|---|---|
| mt49des010 | Ud | Repercusión de desplazamiento a obra para la toma de muestras. (material) | 1.000 | 0.99 | 0.99 |
| mt49tho010 | Ud | Toma en obra de muestras de tejas de concreto, cuyo peso no exceda de 50 kg. (material) | 1.000 | 39.78 | 39.78 |
| mt49tho030 | Ud | Ensayo para determinar la resistencia a flexión de una muestra de tejas de concreto. (material) | 1.000 | 253.77 | 253.77 |
| mt49tho040 | Ud | Ensayo para determinar la resistencia al impacto de una muestra de tejas de concreto. (material) | 1.000 | 110.57 | 110.57 |
| mt49tho050 | Ud | Ensayo para determinar la permeabilidad al agua de una muestra de tejas de concreto. (material) | 1.000 | 183.99 | 183.99 |
| mt49tho020 | Ud | Informe de resultados de los ensayos realizados sobre una muestra de tejas de concreto. (material) | 1.000 | 119.38 | 119.38 |
| % | % | Herramientas | 2 % | 708.48 | 14.17 |
|  |  | Costes directos |  |  | 722.65 |
