# Prueba de servicio de cierres hidráulicos

- Propiedad del archivo: CYPE INGENIEROS, S.A.
- Formato: FIEBDC-3/2002
- Ámbito geográfico: Panamá
- Divisa: USD
- Costes indirectos: 3.00 %
- Gastos generales: 13.00 %
- Beneficio industrial: 6.00 %
- IVA: 13.00 %

## X Control de calidad y ensayos

### XR Pruebas de servicio

#### XRI Instalaciones

**XRI140** Ud Prueba de servicio de cierres hidráulicos.
Prueba de servicio a realizar por laboratorio acreditado en el área técnica correspondiente, para comprobar la estabilidad y la estanqueidad de los cierres hidráulicos de la red interior de desagüe de aguas que concentra el desagüe en una única conducción horizontal, mediante prueba de humo. Incluso desplazamiento a obra e informe de resultados.
Incluye: Desplazamiento a obra. Realización de la prueba. Redacción de informe del resultado de la prueba realizada.
Criterio de medición de proyecto: Prueba a realizar, según documentación del Plan de control de calidad.
Criterio de medición de obra: Se medirá el número de pruebas realizadas por laboratorio acreditado según especificaciones de Proyecto.

| Código | Ud | Descripción | Rendimiento | Precio | Importe |
|---|---|---|---|---|---|
| mt49prs100 | Ud | Prueba de servicio para comprobar la estabilidad y la estanqueidad de los cierres hidráulicos de la red interior de desagüe de aguas, mediante prueba de humo, incluso desplazamiento a obra e informe de resultados. (material) | 1.000 | 175.71 | 175.71 |
| % | % | Herramientas | 2 % | 175.71 | 3.51 |
|  |  | Costes directos |  |  | 179.22 |
