# Baranda de seguridad para protección de bordes de excavación

- Propiedad del archivo: CYPE INGENIEROS, S.A.
- Formato: FIEBDC-3/2002
- Ámbito geográfico: Panamá
- Divisa: USD
- Costes indirectos: 3.00 %
- Gastos generales: 13.00 %
- Beneficio industrial: 6.00 %
- IVA: 13.00 %

## Y Seguridad y salud ocupacional ocupacional

### YC Sistemas de protección colectiva

#### YCB Delimitación y protección de bordes de excavación

**YCB070** m Baranda de seguridad para protección de bordes de excavación.
Protección de personas en bordes de excavación mediante baranda de seguridad de 1 m de altura, formada por varilla horizontal superior corrugada de acero Grado 60 (fy=4200 kg/cm²) de 16 mm de diámetro, varilla horizontal intermedia corrugada de acero Grado 60 (fy=4200 kg/cm²) de 16 mm de diámetro y zócalo de tabloncillo de madera de pino de 15x5,2 cm, todo ello sujeto mediante bridas de nylon y alambre a parantes de barra corrugada de acero Grado 60 (fy=4200 kg/cm²) de 20 mm de diámetro, hincados en el terreno cada 1,00 m. Incluso tapones de PVC, tipo seta, para la protección de los extremos de las armaduras. Amortizable las barras en 3 usos, la madera en 4 usos y los tapones protectores en 15 usos.
Criterio de medición de proyecto: Longitud medida según Estudio o Estudio Básico de Seguridad y Salud.
Criterio de medición de obra: Se medirá la longitud realmente montada según especificaciones de Estudio o Estudio Básico de Seguridad y Salud.

| Código | Ud | Descripción | Rendimiento | Precio | Importe |
|---|---|---|---|---|---|
| mt07aco110c | kg | Acero en varillas corrugadas, Grado 60 (fy=4200 kg/cm²), de varios diámetros, según ASTM A 615. (material) | 2.869 | 0.90 | 2.58 |
| mt50spr046 | Ud | Brida de nylon, de 4,8x200 mm. (material) | 2.520 | 0.05 | 0.13 |
| mt50spr045 | Ud | Tapón protector de PVC, tipo seta, de color rojo, para protección de los extremos de las armaduras. (material) | 0.084 | 0.15 | 0.01 |
| mt50spa050g | m³ | Tabloncillo de madera de pino, dimensiones 15x5,2 cm. (material) | 0.002 | 567.08 | 1.13 |
| mt08var050 | kg | Alambre galvanizado para atar, de 1,30 mm de diámetro. (material) | 0.050 | 2.00 | 0.10 |
| mo119 | h | Oficial 1ª Seguridad y Salud. (mano de obra) | 0.236 | 17.17 | 4.05 |
| mo120 | h | Peón Seguridad y Salud. (mano de obra) | 0.236 | 10.59 | 2.50 |
| % | % | Herramientas | 2 % | 10.50 | 0.21 |
|  |  | Costes directos |  |  | 10.71 |
