# Bajante de escombros

- Propiedad del archivo: CYPE INGENIEROS, S.A.
- Formato: FIEBDC-3/2002
- Ámbito geográfico: Panamá
- Divisa: USD
- Costes indirectos: 3.00 %
- Gastos generales: 13.00 %
- Beneficio industrial: 6.00 %
- IVA: 13.00 %

## Y Seguridad y salud ocupacional ocupacional

### YC Sistemas de protección colectiva

#### YCV Protección contra vertidos

**YCV010** m Bajante de escombros.
Suministro, montaje y desmontaje de bajante para disposición final de escombros, compuesta por 3 tubos y 1 boca de bajante de polietileno, de 49 cm de diámetro superior y 40 cm de diámetro inferior, con soportes y cadenas metálicas, por cada planta de hasta 3 m de altura libre, amortizable en 5 usos, fijada a la losa mediante puntales metálicos telescópicos, accesorios y elementos de sujeción, amortizables en 5 usos.
Criterio de medición de proyecto: Longitud medida según Estudio o Estudio Básico de Seguridad y Salud.
Criterio de medición de obra: Se medirá la longitud realmente montada según especificaciones de Estudio o Estudio Básico de Seguridad y Salud.

| Código | Ud | Descripción | Rendimiento | Precio | Importe |
|---|---|---|---|---|---|
| mt50spc010 | Ud | Tubo bajante de escombros, de polietileno, de 49 cm de diámetro superior, 40 cm de diámetro inferior y 106 cm de altura, con soportes y cadenas metálicas. (material) | 0.182 | 55.75 | 10.15 |
| mt50spc020 | Ud | Boca de bajante, de polietileno, para bajante de escombros, de 49 cm de diámetro superior, 40 cm de diámetro inferior y 86,5 cm de altura, con soportes y cadenas metálicas. (material) | 0.061 | 74.97 | 4.57 |
| mt50spc030 | Ud | Accesorios y elementos de sujeción de bajante de escombros. (material) | 0.200 | 4.44 | 0.89 |
| mt50spa081a | Ud | Puntal metálico telescópico, de hasta 3 m de altura. (material) | 0.121 | 25.70 | 3.11 |
| mo120 | h | Peón Seguridad y Salud. (mano de obra) | 0.471 | 10.59 | 4.99 |
| % | % | Herramientas | 2 % | 23.71 | 0.47 |
|  |  | Costes directos |  |  | 24.18 |
